# Système de toiture terrasse métallique étanche avec fixation métallique

- Propriété du fichier: CYPE INGENIEROS, S.A.
- Format: FIEBDC-3/2002
- Devise: EUR
- Coûts indirects: 3.00 %
- Frais généraux: 13.00 %
- Bénéfice: 6.00 %
- TVA: 16.00 %

## E Enveloppe et finition extérieure

### ET Couvertures de toitures terrasses

#### ETS Systèmes

**ETS020** m² Système de toiture terrasse métallique étanche avec fixation métallique, Avis Technique "DANOSA", de type conventionnel, pente de 1% à 5%, constituée de: support de base: profilé nervuré autoportant en tôle d'acier galvanisé S 280 de 0,7 mm d'épaisseur, finition lisse, avec 3 nervures de 50 mm de hauteur séparés de 260 mm; isolation thermique: panneau en laine de roche avec résines phénoliques, Rocdan SA-50 "DANOSA", de 50 mm d'épaisseur; imperméabilisation monocouche fixée mécaniquement: écran de bitume modifié avec un élastomère SBS, type LBM(SBS) - 60/G - FP, Polydan P.F.M. 60 GP Elast "DANOSA", à surface autoprotégée (protection avec granules d'ardoise de couleur gris sur la face extérieure et un film plastique anti-adhérant sur la face intérieure), fixée mécaniquement au support avec 3 vis en acier tous les m², de 65 mm de longueur.
Réalisation d'une toiture terrasse métallique étanche avec fixation mécanique, Avis Technique "DANOSA", de type conventionnel, pente de 1% à 5%, constituée des éléments suivants: SUPPORT DE BASE: profilé nervuré autoportant en tôle d'acier galvanisé S 280 de 0,7 mm d'épaisseur, finition lisse, avec 3 nervures de 50 mm de hauteur séparés de 260 mm, inertie 18 cm4 et masse surfacique 5,5 kg/m²; ISOLATION THERMIQUE: panneau en laine de roche avec résines phénoliques, Rocdan SA-50 "DANOSA", de 50 mm d'épaisseur et résistance thermique 1,25 m²K/W; IMPERMÉABILISATION: type monocouche, non adhérée, constituée d'une écran de bitume modifié avec un élastomère SBS, type LBM(SBS) - 60/G - FP, Polydan P.F.M. 60 GP Elast "DANOSA", masse nominale 6 kg/m², avec une armature de feutre de polyester renforcé et stabilisé, à surface autoprotégée (protection avec granules d'ardoise de couleur gris sur la face extérieure et un film plastique anti-adhérant sur la face intérieure) fixée mécaniquement; FIXATIONS MÉCANIQUES: membrane d'étanchéité fixée mécaniquement au support métallique par vis en acier EVDF ZBJ de 6 mm de diamètre et 65 mm de longueur, avec traitement anticorrosion, cheville et rondelle de répartition de 40x40 mm, disposés en 3 points tous les m². Comprend la réalisation des joints de dilatation en toiture et la résolution des points particuliers.
Inclut: Todas. Implantation des tôles nervurées et des points singuliers. Découpe, préparation et mise en place des plaques. Réalisation des joints et du périmètre. Fixation mécanique des plaques. Résolution des points singuliers. Révision de la surface de base dans laquelle est réalisée la fixation de l'isolant conformément aux exigences de la technique à utiliser. Découpe, ajustage et mise en place de l'isolant. Mise en place de l'imperméabilisation. Fixation mécanique de l'imperméabilisation.
Critère de métré de projet: Surface mesurée en projection horizontale, selon documentation graphique du Projet, à partir des faces intérieures des garde-corps ou des acrotères qui la délimitent.
Critère de mesure de l'ouvrage: On mesurera, en projection horizontale, la surface réellement exécutée selon les spécifications du Projet, à partir des faces intérieures des garde-corps ou des acrotères qui la délimitent.

| Code | U | Désignation | Quantité | Prix | Montant |
|---|---|---|---|---|---|
| mt13ccg200ac | m² | Profilé nervuré autoportant en tôle d'acier galvanisé S 280 de 0,7 mm d'épaisseur, finition lisse, avec 3 nervures de 50 mm de hauteur séparés de 260 mm, inertie 18 cm4 et masse surfacique 5,5 kg/m², selon NF EN 14782. (matériau) | 1.100 | 8.34 | 9.17 |
| mt16pdt010ga | m² | Panneau en laine de roche avec résines phénoliques, Rocdan SA-50 "DANOSA", de 50 mm d'épaisseur et résistance thermique 1,25 m²K/W, selon NF EN 13162. (matériau) | 1.050 | 15.82 | 16.61 |
| mt16aab010 | U | Fixation mécanique des panneaux isolants à la tôle métallique (toitures terrasses métalliques étanches). (matériau) | 3.000 | 0.16 | 0.48 |
| mt14lbd030J | m² | Écran de bitume modifié avec un élastomère SBS, type LBM(SBS) - 60/G - FP, Polydan P.F.M. 60 GP Elast "DANOSA", masse nominale 6 kg/m², avec une armature de feutre de polyester renforcé et stabilisé, à surface autoprotégée (protection avec granules d'ardoise de couleur gris sur la face extérieure et un film plastique anti-adhérant sur la face intérieure). Selon NF EN 13707. (matériau) | 1.100 | 14.50 | 15.95 |
| mt14lga100a | U | Vis en acier EVDF ZBJ de 6 mm de diamètre et 65 mm de longueur, avec traitement anticorrosion, cheville et rondelle de répartition de 40x40 mm. (matériau) | 3.000 | 0.18 | 0.54 |
| mt14lbd080a | m | Bande de renfort de bitume modifié avec élastomère SBS Esterdan 30 P Elast "DANOSA", LBM(SBS) - 30 - PE, NF EN 13707, de 32 cm de largeur, masse nominale 3 kg/m², armée avec feutre de polyester non tissé, terminée avec film plastique sur les deux faces. (matériau) | 0.570 | 3.31 | 1.89 |
| mt14lbd240 | m | Tôle en acier galvanisé, "DANOSA", pour rencontres de l'imperméabilisation avec des parements verticaux. (matériau) | 0.150 | 1.13 | 0.17 |
| op00ciz010 |  | Cisaille. | 1.000 | 0.00 | 0.00 |
| op00roe010 |  | Grignoteuse. | 1.000 | 0.00 | 0.00 |
| op00sop010 |  | Chalumeau pour soudure de lames asphaltiques. | 1.000 | 0.00 | 0.00 |
| mo046 | h | Compagnon professionnel III/CP2 monteur de parois industrielles. (main-d'œuvre) | 0.179 | 24.26 | 4.34 |
| mo089 | h | Ouvrier professionnel II/OP monteur de parois industrielles. (main-d'œuvre) | 0.179 | 21.54 | 3.86 |
| mo049 | h | Compagnon professionnel III/CP2 monteur d'isolants. (main-d'œuvre) | 0.060 | 24.26 | 1.46 |
| mo092 | h | Ouvrier professionnel II/OP monteur d'isolants. (main-d'œuvre) | 0.060 | 21.54 | 1.29 |
| mo027 | h | Compagnon professionnel III/CP2 applicateur de lames imperméabilisantes. (main-d'œuvre) | 0.143 | 24.26 | 3.47 |
| mo062 | h | Ouvrier professionnel II/OP applicateur de lames imperméabilisantes. (main-d'œuvre) | 0.143 | 21.54 | 3.08 |
| % | % | Coûts directs complémentaires | 2 % | 62.31 | 1.25 |
|  |  | Coûts directs |  |  | 63.56 |
