# Imperméabilisation de toitures

- Propriété du fichier: CYPE INGENIEROS, S.A.
- Format: FIEBDC-3/2002
- Devise: EUR
- Coûts indirects: 3.00 %
- Frais généraux: 13.00 %
- Bénéfice: 6.00 %
- TVA: 20.00 %

## E Enveloppe et finition extérieure

### ET Couvertures de toitures terrasses

#### ETS Systèmes

**ETS140** m² Imperméabilisation de toitures, réalisée avec le système SikaRoof MTC 15 "SIKA", de 1,5 mm d'épaisseur totale de film sec, finition visible, constitué de: couche de base d'imperméabilisant liquide élastique monocomposant, Sikalastic 601 BC "SIKA", de couleur Rojo Óxido, appliquée au rouleau à poils courts; maille de fibre de verre, Sika Reemat Premium "SIKA"; et couche de scellage avec scellant liquide élastique en polyuréthane, Sikalastic 621 TC "SIKA", de couleur Gris Pizarra RAL 7015, appliquée au rouleau à poils courts; application préalable d'impression transparente, à deux composants, Sika Concrete Primer "SIKA", appliquée avec brosse ou rouleau, sur surface support (non comprise dans ce prix).
Formation d'une imperméabilisation de toitures, réalisée via le système SikaRoof MTC 15 "SIKA", de 1,5 mm d'épaisseur totale de film sec, finition visible, constitué de: couche de base d'imperméabilisant liquide élastique monocomposant, Sikalastic 601 BC "SIKA", de couleur Rojo Óxido, résistant à la pénétration des racines, appliquée au rouleau à poils courts; maille de fibre de verre, Sika Reemat Premium "SIKA", de couleur blanche, de 225 g/m² de masse superficielle; et couche de scellage avec scellant liquide élastique en polyuréthane, Sikalastic 621 TC "SIKA", de couleur Gris Pizarra RAL 7015, résistant à la pénétration des racines et résistant aux rayons UV, appliquée au rouleau à poils courts, application préalable d'impression transparente, à deux composants, Sika Concrete Primer "SIKA", composée d'un hybride de polyuréthane et polyurée, avec base dissolvante, appliquée avec brosse ou rouleau, sur surface support (non comprise dans ce prix). Comprend le nettoyage et la préparation de la surface support et la résolution des points singuliers.
Inclut: Nettoyage et préparation de la surface support. Application de la couche d'apprêt. Application de la couche de base. Armement de la surface. Résolution des points singuliers. Application de la couche de scellage.
Critère de métré de projet: Surface mesurée en projection horizontale, selon documentation graphique du Projet, à partir des faces intérieures des garde-corps ou des acrotères qui la délimitent.
Critère de mesure de l'ouvrage: On mesurera, en projection horizontale, la surface réellement exécutée selon les spécifications du Projet, à partir des faces intérieures des garde-corps ou des acrotères qui la délimitent.

| Code | U | Désignation | Quantité | Prix | Montant |
|---|---|---|---|---|---|
| mt15sik010a | kg | Impression transparente, à deux composants, Sika Concrete Primer "SIKA", composée d'un hybride de polyuréthane et polyurée, avec base dissolvante, à appliquer sur surface support cémenteuse avec brosse ou rouleau. (matériau) | 0.350 | 16.91 | 5.92 |
| mt15sik020a | kg | Imperméabilisant liquide élastique monocomposant, Sikalastic 601 BC "SIKA", de couleur Rojo Óxido, résistant à la pénétration des racines, à appliquer au rouleau à poils courts. (matériau) | 1.400 | 13.90 | 19.46 |
| mt15sik030a | m² | Maille de fibre de verre, Sika Reemat Premium "SIKA", de couleur blanche, de 225 g/m² de masse superficielle. (matériau) | 1.050 | 1.93 | 2.03 |
| mt15sik040a | kg | Scellant liquide élastique en polyuréthane, Sikalastic 621 TC "SIKA", de couleur Gris Pizarra RAL 7015, résistant à la pénétration des racines et résistant aux rayons UV, à appliquer au rouleau à poils courts. (matériau) | 1.000 | 17.89 | 17.89 |
| mo032 | h | Compagnon professionnel III/CP2 applicateur de produits imperméabilisants. (main-d'œuvre) | 0.176 | 24.11 | 4.24 |
| mo070 | h | Ouvrier professionnel II/OP applicateur de produits imperméabilisants. (main-d'œuvre) | 0.176 | 21.40 | 3.77 |
| % | % | Coûts directs complémentaires | 2 % | 53.31 | 1.07 |
|  |  | Coûts directs |  |  | 54.38 |
