# Contrecloison indépendante

- Propriété du fichier: CYPE INGENIEROS, S.A.
- Format: FIEBDC-3/2002
- Devise: EUR
- Coûts indirects: 3.00 %
- Frais généraux: 13.00 %
- Bénéfice: 6.00 %
- TVA: 20.00 %

## F Aménagements et finitions

### FD Doublages

#### FDP Contrecloisons en plaques de plâtre sur ossature métallique

**FDP050** m² Contrecloison indépendante, avec résistance au feu EI 20, système W628.es "KNAUF", réalisée avec plaque de plâtre - 15 coupe-feu (DF) , ancrée aux planchers par ossature constituée de rails et montants; 63 mm d'épaisseur totale; séparation entre montants 600 mm.
Fourniture et montage de contrecloison indépendante, avec résistance au feu EI 20, système W628.es "KNAUF", de 63 mm d'épaisseur, constitué de plaque de plâtre type coupe-feu (DF) de 15 mm d'épaisseur, boulonnée directement sur une ossature autoportante en acier galvanisé constituée de rails horizontaux, solidement fixés au plancher et au plafond et montants verticaux de 48 mm et 0,6 mm d'épaisseur avec une modulation de 600 mm et avec disposition normale "N", montants sur rails près de la paroi verticale. Comprend l'implantation des profilés, des zones de passage et des ouvertures; la mise en place sur tout le périmètre de rubans et de bandes étanches, sur la surface d'appui ou de contact des profilés avec les parements; les ancrages des rails et des montants métalliques; la découpe et la fixation des plaques par visserie; le traitement des huisseries; la réalisation des angles; le traitement des joints avec la pâte et les bandes à joints; la pose des boîtiers pour les mécanismes électriques et de passage des installations, l'implantation préalable de leur emplacement sur les plaques et la perforation de celles-ci, et le nettoyage final. Totalement terminé et prêt pour impression, peinture ou revêtement (sans inclure dans ce prix l'isolation à placer entre les plaques et le parement).
Inclut: Implantation et tracé sur les planchers inférieur et supérieur des profilés. Mise en place d'une bande d'étanchéité et de rails inférieurs, sur le revêtement de sol terminé ou la base d'assise. Mise en place d'une bande d'étanchéité et de rails supérieurs, sous planchers. Mise en place et fixation des montants sur les éléments horizontaux. Mise en place des plaques avec des fixations mécaniques. Implantation des coffrets pour l'hébergement des mécanismes électriques et pour le passage des installations, et perforation postérieure des plaques. Traitement des joints entre les plaques. Placement des coffrets pour l'hébergement des mécanismes électriques et pour le passage des installations.
Critère de métré de projet: Surface mesurée selon documentation graphique du Projet, sans dupliquer les coins ni les rencontres, en déduisant les ouvertures de surface supérieure à 8 m² et la moitié du vide pour ceux de surface comprise entre 5 et 8 m².
Critère de mesure de l'ouvrage: On mesurera la surface réellement exécutée selon les spécifications du Projet, sans dupliquer les coins ni les rencontres, en déduisant les ouvertures de surface supérieure à 8 m² et la moitié du vide pour ceux de surface comprise entre 5 et 8 m².

| Code | U | Désignation | Quantité | Prix | Montant |
|---|---|---|---|---|---|
| mt12pfk020c | m | Rail 48/30 "KNAUF" en acier galvanisé, selon NF DTU 25.41 P1-2 et NF EN 14195. (matériau) | 0.800 | 1.19 | 0.95 |
| mt12pfk010c | m | Montant 48/35 "KNAUF" en acier galvanisé, selon NF DTU 25.41 P1-2 et NF EN 14195. (matériau) | 2.000 | 1.60 | 3.20 |
| mt12pck020b | m | Bande acoustique de dilatation autoadhésive en mousse de polyuréthane à cellules fermées "KNAUF", de 3,2 mm d'épaisseur et 50 mm de largeur, résistance thermique 0,10 m²K/W, conductivité thermique 0,032 W/(mK). (matériau) | 1.200 | 0.31 | 0.37 |
| mt12ppk010j | m² | Plaque de plâtre DF / NF EN 520 - 1200 / longueur / 15 / bord aminci, coupe-feu "KNAUF". (matériau) | 1.050 | 9.95 | 10.45 |
| mt12ptk010cd | U | Vis autoforeuse TN "KNAUF" 3,5x25. (matériau) | 15.000 | 0.01 | 0.15 |
| mt12pik010b | kg | Mortier de joints Jointfiller F-1 GLS "KNAUF", selon NF EN 13963. (matériau) | 0.700 | 1.45 | 1.02 |
| mt12pck010a | m | Bande de joints "KNAUF" de 50 mm de largeur. (matériau) | 1.600 | 0.04 | 0.06 |
| op00fre010 |  | Fraiseuse. | 1.000 | 0.00 | 0.00 |
| op00sie010 |  | Scie sauteuse. | 1.000 | 0.00 | 0.00 |
| op00tal010 |  | Perceuse. | 1.000 | 0.00 | 0.00 |
| op00ato010 |  | Tournevis. | 1.000 | 0.00 | 0.00 |
| mo053 | h | Compagnon professionnel III/CP2 plaquiste. (main-d'œuvre) | 0.190 | 24.91 | 4.73 |
| mo100 | h | Ouvrier professionnel II/OP plaquiste. (main-d'œuvre) | 0.069 | 21.40 | 1.48 |
| % | % | Coûts directs complémentaires | 2 % | 22.41 | 0.45 |
|  |  | Coûts directs |  |  | 22.86 |
