# Isolation intermédiaire dans les cloisons en maçonnerie constituée de complexe multicouche, de 21,8 mm d'épaisseur, fixé avec des truellées d'adhésif cémenteux

- Propriété du fichier: CYPE INGENIEROS, S.A.
- Format: FIEBDC-3/2002
- Devise: EUR
- Coûts indirects: 3.00 %
- Frais généraux: 13.00 %
- Bénéfice: 6.00 %
- TVA: 20.00 %

## F Aménagements et finitions

### FI Isolations intérieures

#### FIC Cloisons

**FIC040** m² Isolation intermédiaire dans les cloisons en maçonnerie constituée de complexe multicouche, de 21,8 mm d'épaisseur, fixé avec des truellées d'adhésif cémenteux.
Fourniture et mise en place d'une isolation dans les cloisons en maçonnerie, formé de complexe multicouche, de 21,8 mm d'épaisseur, constitué d'une lame lourde de EPDM de 1,8 mm d'épaisseur et un feutre textile de 20 mm d'épaisseur, fixé avec des truellées d'adhésif cémenteux, placé bord à bord pour éviter les ponts thermiques et scellage postérieur de toutes les liaisons entre panneaux avec bande de scellage de joints. Comprend les coupes, l'adhésif de placement et nettoyage.
Inclut: Découpe et préparation de l'isolant. Mise en place de l'isolation.
Critère de métré de projet: Surface mesurée selon documentation graphique du Projet.
Critère de mesure de l'ouvrage: On mesurera la surface réellement exécutée selon les spécifications du Projet.

| Code | U | Désignation | Quantité | Prix | Montant |
|---|---|---|---|---|---|
| mt16ppt025a | m² | Complexe multicouche, de 21,8 mm d'épaisseur, constitué d'une lame lourde de EPDM de 1,8 mm d'épaisseur et un feutre textile de 20 mm d'épaisseur; avec 61 dB d'indice global de réduction acoustique, Rw (essai effectué selon les exigences de NF EN ISO 140-3); 56 dBA d'indice global pondéré de réduction acoustique A (essai effectué selon les exigences de NF EN ISO 140-3); fournissant une amélioration de l'indice global pondéré de réduction acoustique A de 21,6 dBA (essai effectué selon les exigences de NF EN ISO 140-3). (matériau) | 1.050 | 7.66 | 8.04 |
| mt16aaa040 | m² | Répercussion d' adhésif cémenteux pour la fixation, par truellées, des panneaux isolants sur les parements verticaux. (matériau) | 1.000 | 0.36 | 0.36 |
| mo054 | h | Compagnon professionnel III/CP2 poseur d'isolants rigides ou flexibles. (main-d'œuvre) | 0.069 | 24.91 | 1.72 |
| mo101 | h | Ouvrier professionnel II/OP poseur d'isolants rigides ou flexibles. (main-d'œuvre) | 0.034 | 21.40 | 0.73 |
| % | % | Coûts directs complémentaires | 2 % | 10.85 | 0.22 |
|  |  | Coûts directs |  |  | 11.07 |
