# Recépage d'un pieu préfabriqué en béton armé, de 32,5 cm de diamètre, avec étêteur hydraulique et charge mécanique des décombres dans le camion ou la benne

- Propriété du fichier: CYPE INGENIEROS, S.A.
- Format: FIEBDC-3/2002
- Devise: EUR
- Coûts indirects: 0.03 %
- Frais généraux: 13.00 %
- Bénéfice: 6.00 %
- TVA: 19.60 %

## G Structure et gros oeuvre

### GF Fondations

#### GFQ Pieux préfabriqués

**GFQ020** m Recépage d'un pieu préfabriqué en béton armé, de 32,5 cm de diamètre, avec étêteur hydraulique et charge mécanique des décombres dans le camion ou la benne.
Recépage d'un pieu préfabriqué en béton armé, de 32,5 cm de diamètre, par nettoyage et suppression du béton de tête du pieu qui pourrait avoir été dégradé par les coups de la masse et ne possède plus les caractéristiques mécaniques nécessaires, avec étêteur hydraulique. Comprend le pliage des armatures, le nettoyage et la charge mécanique des décombres provenant du recépage dans le camion ou la benne.
Inclut: Recépage. Pliage des armatures. Nettoyage et charge mécanique des décombres provenant de l'étêtage dans le camion ou la benne.
Critère de métré de projet: Longueur moyenne selon documentation graphique du Projet, en considérant une hauteur de un mètre dans chacun des pieux.
Critère de mesure de l'ouvrage: On mesurera la longueur réellement exécutée selon les spécifications du Projet.

| Code | U | Désignation | Quantité | Prix | Montant |
|---|---|---|---|---|---|
| mq01exn060 | h | Pelleteuse sur pneus, de 85 kW, équipée d'un étêteur hydraulique pour pieux. (matériel) | 0.109 | 64.84 | 7.07 |
| mq01exn010i | h | Mini pelleteuse sur pneus, de 37,5 kW. (matériel) | 0.006 | 41.02 | 0.25 |
| mo104 | h | Ouvrier d'exécution I/OE2 construction. (main-d'œuvre) | 0.123 | 21.01 | 2.58 |
| % | % | Coûts directs complémentaires | 2 % | 9.90 | 0.20 |
|  |  | Coûts directs |  |  | 10.10 |
