# Conduit oblong à paroi simple hélicoïdale en acier galvanisé, de 765x415 mm et 0,8 mm d'épaisseur

- Propriété du fichier: CYPE INGENIEROS, S.A.
- Format: FIEBDC-3/2002
- Devise: EUR
- Coûts indirects: 3.00 %
- Frais généraux: 13.00 %
- Bénéfice: 6.00 %
- TVA: 19.60 %

## T Équipements techniques

### TV Climatisation et ventilation

#### TVA Distribution d'air

**TVA110** m Conduit oblong à paroi simple hélicoïdale en acier galvanisé, de 765x415 mm et 0,8 mm d'épaisseur.
Fourniture et installation de conduit oblong à paroi simple hélicoïdale en acier galvanisé, de 765x415 mm et 0,8 mm d'épaisseur, avec renforts, fournis en tronçons de 3 m, pour les installations de ventilation et de climatisation. Comprend les accessoires de montage et les éléments de fixation. Totalement monté, connecté et testé.
Inclut: Implantation du parcours des conduits. Marquage et ancrage postérieur des supports des conduites. Montage et fixation des conduits.
Critère de métré de projet: Longueur projetée, selon documentation graphique du Projet, mesurée entre les axes des éléments ou depuis les points à connecter, en décomptant les pièces spéciales.
Critère de mesure de l'ouvrage: On mesurera la longueur réellement exécutée selon les spécifications du Projet.

| Code | U | Désignation | Quantité | Prix | Montant |
|---|---|---|---|---|---|
| mt42coa100tb | m | Conduit oblong à paroi simple hélicoïdale en acier galvanisé, de 765x415 mm et 0,8 mm d'épaisseur, avec renforts, fournis en tronçons de 3 m, pour les installations de ventilation et de climatisation. (matériau) | 1.050 | 64.30 | 67.52 |
| mt42coa190t | U | Répercussion, par m, de produits complémentaires pour fixation de conduits oblongs d'air de 765x415 mm dans les installations de ventilation et de climatisation. (matériau) | 1.000 | 7.95 | 7.95 |
| mo012 | h | Compagnon professionnel III/CP2 monteur de conduits métalliques. (main-d'œuvre) | 0.057 | 25.11 | 1.43 |
| mo082 | h | Ouvrier professionnel II/OP monteur de conduits métalliques. (main-d'œuvre) | 0.057 | 21.57 | 1.23 |
| % | % | Coûts directs complémentaires | 2 % | 78.13 | 1.56 |
|  |  | Coûts directs |  |  | 79.69 |
