# Grille circulaire en aluminium anodisé

- Propriété du fichier: CYPE INGENIEROS, S.A.
- Format: FIEBDC-3/2002
- Devise: EUR
- Coûts indirects: 3.00 %
- Frais généraux: 13.00 %
- Bénéfice: 6.00 %
- TVA: 19.60 %

## T Équipements techniques

### TV Climatisation et ventilation

#### TVM Ventilation mécanique pour logements

**TVM060** U Grille circulaire en aluminium anodisé, avec lames horizontales fixes, sortie d'air avec inclinaison de 15°, modèle AR 637 "ALDES", pour conduit d'admission ou d'extraction, de 125 mm de diamètre, pour ventilation mécanique.
Fourniture et montage de grille circulaire en aluminium anodisé, avec lames horizontales fixes, sortie d'air avec inclinaison de 15°, modèle AR 637 "ALDES", couleur naturelle, contre la pluie, avec maille de protection contre l'entrée de feuilles et d'oiseaux, pour conduit d'admission ou d'extraction, de 125 mm de diamètre, pour ventilation mécanique. Comprend les accessoires de fixation et de connexion. Totalement montée.
Inclut: Implantation. Mise en place et fixation par des éléments d'ancrage.
Critère de métré de projet: Nombre d'unités prévues, selon documentation graphique du Projet.
Critère de mesure de l'ouvrage: On mesurera le nombre d'unités réellement exécutées selon les spécifications du Projet.

| Code | U | Désignation | Quantité | Prix | Montant |
|---|---|---|---|---|---|
| mt20sva190k | U | Grille circulaire en aluminium anodisé, avec lames horizontales fixes, sortie d'air avec inclinaison de 15°, modèle AR 637 "ALDES", couleur naturelle, contre la pluie, avec maille de protection contre l'entrée de feuilles et d'oiseaux, pour conduit d'admission ou d'extraction, de 125 mm de diamètre. (matériau) | 1.000 | 94.19 | 94.19 |
| mo010 | h | Compagnon professionnel III/CP2 monteur. (main-d'œuvre) | 0.284 | 25.11 | 7.13 |
| mo078 | h | Ouvrier professionnel II/OP monteur. (main-d'œuvre) | 0.284 | 21.57 | 6.13 |
| % | % | Coûts directs complémentaires | 2 % | 107.45 | 2.15 |
|  |  | Coûts directs |  |  | 109.60 |
