# Transport, mise en oeuvre et retrait d'une pompe pour rabaissement du niveau phréatique

- Propriété du fichier: CYPE INGENIEROS, S.A.
- Format: FIEBDC-3/2002
- Devise: EUR
- Coûts indirects: 3.00 %
- Frais généraux: 13.00 %
- Bénéfice: 6.00 %
- TVA: 20.00 %

## B Aménagements extérieurs

### BT Terrassement

#### BTI Gestion de l'eau interstitielle

**BTI010** U Transport, mise en oeuvre et retrait d'une pompe pour rabaissement du niveau phréatique.
Transport, mise en oeuvre et retrait d'une pompe pour rabaissement du niveau phréatique lors de travaux d'excavation.
Critère d'évaluation économique: Le prix comprend le déplacement au chantier du personnel spécialisé.
Inclut: Transport au chantier. Montage de la pompe. Démontage de la pompe. Retrait du chantier.
Critère pour le métré: Nombre d'unités prévues, selon documentation graphique du Projet.
Critère pour le mémoire: On mesurera le nombre d'unités réellement exécutées selon les spécifications du Projet.

| Code | U | Désignation | Quantité | Prix | Montant |
|---|---|---|---|---|---|
| mq04cag010c | h | Camion grue jusqu'à 12 t de charge maximale. (matériel) | 0.330 | 66.87 | 22.07 |
| mo041 | h | Compagnon professionnel III/CP2 VRD espaces publics. (main-d'œuvre) | 1.100 | 29.25 | 32.18 |
| mo087 | h | Ouvrier professionnel II/OP VRD espaces publics. (main-d'œuvre) | 2.200 | 26.02 | 57.24 |
| % | % | Frais de chantier des unités d'ouvrage | 2 % | 111.49 | 2.23 |
|  |  | Coûts directs |  |  | 113.72 |
