# Dispositif d'ancrage pour fixation mécanique au parement horizontal ou vertical en béton armé

- Propriété du fichier: CYPE INGENIEROS, S.A.
- Format: FIEBDC-3/2002
- Devise: EUR
- Coûts indirects: 3.00 %
- Frais généraux: 13.00 %
- Bénéfice: 6.00 %
- TVA: 20.00 %

## S Sécurité et santé

### SC Équipements de protection collective

#### SCL Lignes et dispositifs d'ancrage

**SCL090** U Dispositif d'ancrage pour fixation mécanique au parement horizontal ou vertical en béton armé, de 700 mm de longueur, constitué de sangle en polyester; 1 piton à une extrémité, avec connexions filetée femelle et 1 anneau à l'autre extrémité, pour assurer un travailleur.
Fourniture, mise en place et démontage de dispositif d'ancrage pour fixation mécanique au parement horizontal ou vertical en béton armé, de 700 mm de longueur, constitué de sangle en polyester; 1 piton à une extrémité, avec connexions filetée femelle et 1 anneau à l'autre extrémité, pour assurer un travailleur. Comprend la fixation mécanique.
Critère de métré de projet: Nombre d'unités prévues, selon Plan général de coordination en matière de sécurité et de protection de la santé.
Critère de mesure de l'ouvrage: On mesurera le nombre d'unités réellement mises en place selon spécifications d'Étude ou d'Étude Basique de Sécurité et Santé.

| Code | U | Désignation | Quantité | Prix | Montant |
|---|---|---|---|---|---|
| mt50spd030b | U | Dispositif d'ancrage pour fixation mécanique au parement horizontal ou vertical en béton armé, de 700 mm de longueur, constitué de sangle en polyester; 1 piton à une extrémité, avec connexions filetée femelle et 1 anneau à l'autre extrémité, classe A1, y compris la cheville à expansion métallique, tige filetée, la rondelle et l'écrou. (matériau) | 1.000 | 6.99 | 6.99 |
| mo120 | h | Ouvrier Sécurité et Santé. (main-d'œuvre) | 0.122 | 20.14 | 2.46 |
| % | % | Coûts directs complémentaires | 2 % | 9.45 | 0.19 |
|  |  | Coûts directs |  |  | 9.64 |
