# Regard de passage, préfabriqué en PVC, démontable, avec un corps de Ø 250 mm, trois entrées (deux de Ø 110 mm et une de Ø 160 mm) et une sortie de Ø 160 mm

- Propriété du fichier: CYPE INGENIEROS, S.A.
- Format: FIEBDC-3/2002
- Devise: EUR
- Coûts indirects: 3.00 %
- Frais généraux: 13.00 %
- Bénéfice: 6.00 %
- TVA: 19.60 %

## X Réseaux divers

### XA Évacuation de l'eau

#### XAR Regards

**XAR100** U Regard de passage, préfabriqué en PVC, démontable, avec un corps de Ø 250 mm, trois entrées (deux de Ø 110 mm et une de Ø 160 mm) et une sortie de Ø 160 mm.
Fourniture et montage de regard de passage enterré, avec un corps de Ø 250 mm, trois entrées (deux de Ø 110 mm et une de Ø 160 mm) et une sortie de Ø 160 mm, préfabriqué en PVC sur dallage en béton massif C20/25 (X0(F); D25; S2; Cl 1,0) de 15 cm d'épaisseur, avec couvercle préfabriquée de PVC et fermeture hermétique au passage des odeurs méphitiques. Comprend les connexions des conduites et les arrêts. Totalement monté, connecté et testé.
Inclut: Implantation du regard. Suppression des terres lâches du fond de l'excavation. Coulage et compactage du béton pour la réalisation du dallage. Mise en place du regard préfabriqué. Réalisation de trous pour la connexion de tubes. Raccord des connecteurs au regard. Mise en place du couvercle et des accessoires. Suppression des restes, nettoyage final et retrait des décombres. Charge des décombres dans le camion ou la benne.
Critère de métré de projet: Nombre d'unités prévues, selon documentation graphique du Projet.
Critère de mesure de l'ouvrage: On mesurera le nombre d'unités réellement exécutées selon les spécifications du Projet.

| Code | U | Désignation | Quantité | Prix | Montant |
|---|---|---|---|---|---|
| mt10hmf030p | m³ | Béton massif C20/25 (X0(F); D25; S2; Cl 1,0), prêt à l'emploi, selon NF EN 206-1. (matériau) | 0.045 | 86.09 | 3.87 |
| mt11avg010a | U | Système modulaire d'éléments en PVC, pour réaliser un regard de branchement, avec un corps de Ø 250 mm, trois entrées (deux de Ø 110 mm et une de Ø 160 mm) et une sortie de Ø 160 mm. (matériau) | 1.000 | 97.55 | 97.55 |
| au00auh020 |  | Rigole pour le déversement du béton. | 1.000 | 0.00 | 0.00 |
| au00auh040 |  | Vibreur de béton, électrique. | 1.000 | 0.00 | 0.00 |
| mo040 | h | Compagnon professionnel III/CP2 VRD espaces publics. (main-d'œuvre) | 0.610 | 24.30 | 14.82 |
| mo085 | h | Ouvrier professionnel II/OP VRD espaces publics. (main-d'œuvre) | 0.451 | 21.57 | 9.73 |
| % | % | Coûts directs complémentaires | 2 % | 125.97 | 2.52 |
|  |  | Coûts directs |  |  | 128.49 |
