# Emballage d'un équipement auxiliaire tel qu'archives

- Propriété du fichier: CYPE INGENIEROS, S.A.
- Format: FIEBDC-3/2002
- Devise: EUR
- Coûts indirects: 3.00 %
- Frais généraux: 13.00 %
- Bénéfice: 6.00 %
- TVA: 16.00 %

## 0 Interventions préalables

### 0M Équipement

#### 0ME Emballage

**0ME010** m³ Emballage d'un équipement auxiliaire tel qu'archives, matériel électronique, etc., (approximativement 7 uté/m³), via des lames en polyéthylène transparent, un film alvéolaire et des boîtes en carton, pour son transport jusqu'au lieu de stockage.
Fourniture et mise en place de lames en polyéthylène transparent, d'un film alvéolaire et de boîtes en carton, pour l'emballage d'un équipement auxiliaire tel qu'archives, matériel électronique, etc., (approximativement 7 uté/m³), pour son transport jusqu'au lieu de stockage. Comprend la partie proportionnelle de granules en polystyrène expansé pour les boîtes, ruban adhésif, ramassage et charge des restes dans le camion ou le container.
Inclut: Emballage de l'équipement. Nettoyage et enlèvement des restes à la benne.
Critère de métré de projet: Volume mesuré selon documentation graphique du Projet.
Critère de mesure de l'ouvrage: On mesurera le volume réellement exécuté selon les spécifications du Projet.

| Code | U | Désignation | Quantité | Prix | Montant |
|---|---|---|---|---|---|
| mt32war020 | m² | Lame de polyéthylène transparente, de 0,2 mm d'épaisseur. (matériau) | 4.895 | 0.15 | 0.73 |
| mt32war050 | m² | Film alvéolaire pour emballer. (matériau) | 4.895 | 0.54 | 2.64 |
| mt32war030 | m | Ruban plastique auto-adhésif. (matériau) | 2.455 | 0.04 | 0.10 |
| mt32war040 | m² | Carton plissé pour emballage. (matériau) | 1.000 | 0.30 | 0.30 |
| mt32war070 | kg | Granules en polystyrène expansé, de 10 kg/m³ de densité et granulométrie comprise entre 2 et 3 mm, pour protection et emballage. (matériau) | 0.100 | 5.70 | 0.57 |
| mo060 | h | Ouvrier d'exécution I/OE1 construction. (main-d'œuvre) | 0.522 | 19.73 | 10.30 |
| % | % | Coûts directs complémentaires | 2 % | 14.64 | 0.29 |
|  |  | Coûts directs |  |  | 14.93 |
