# Emballage de mobilier et équipement d'un poste de travail formé de commode adossée et indépendante

- Propriété du fichier: CYPE INGENIEROS, S.A.
- Format: FIEBDC-3/2002
- Devise: EUR
- Coûts indirects: 3.00 %
- Frais généraux: 13.00 %
- Bénéfice: 6.00 %
- TVA: 16.00 %

## 0 Interventions préalables

### 0M Équipement

#### 0ME Emballage

**0ME012** m³ Emballage de mobilier et équipement d'un poste de travail formé de commode adossée et indépendante, chaises, corbeille, armoire, ordinateur, documentation, accessoires; via des lames en polyéthylène transparent, un film alvéolaire et des caisses en carton, pour le transport jusqu'au lieu de stockage.
Fourniture et mise en place de lames en polyéthylène transparent, film alvéolaire et boîtes en carton, pour emballage de mobilier et équipement de poste de travail formé de commode adossée et indépendante, chaises, corbeille, armoire, ordinateur, documentation, accessoires; pour le transport jusqu'au lieu de stockage. Comprend la partie proportionnelle de granules en polystyrène expansé pour les boîtes, ruban auto-adhésif, ramassage et charge des restes dans le camion ou le container.
Inclut: Emballage de l'équipement. Nettoyage et enlèvement des restes à la benne.
Critère de métré de projet: Volume mesuré selon documentation graphique du Projet.
Critère de mesure de l'ouvrage: On mesurera le volume réellement exécuté selon les spécifications du Projet.

| Code | U | Désignation | Quantité | Prix | Montant |
|---|---|---|---|---|---|
| mo060 | h | Ouvrier d'exécution I/OE1 construction. (main-d'œuvre) | 0.580 | 19.73 | 11.44 |
| % | % | Coûts directs complémentaires | 2 % | 11.44 | 0.23 |
|  |  | Coûts directs |  |  | 11.67 |
