# Protection de mobilier et équipement de poste de travail formé de commode adossée et indépendante

- Propriété du fichier: CYPE INGENIEROS, S.A.
- Format: FIEBDC-3/2002
- Devise: EUR
- Coûts indirects: 3.00 %
- Frais généraux: 13.00 %
- Bénéfice: 6.00 %
- TVA: 16.00 %

## 0 Interventions préalables

### 0M Équipement

#### 0MP Protection

**0MP012** U Protection de mobilier et équipement de poste de travail formé de commode adossée et indépendante, chaises, corbeille, armoire, ordinateur, documentation, accessoires; via le recouvrement avec une lame en polyéthylène transparent pendant les travaux de réhabilitation et le retrait postérieur de la protection.
Fourniture et mise en place des lames en polyéthylène transparent sur le mobilier et l'équipement de poste de travail formé de commode adossée et indépendante, chaises, corbeille, armoire, ordinateur, documentation, accessoires; se recouvrant d'au moins 15 cm et fixées avec du ruban adhésif, pour le protéger de la saleté et de la poussière occasionnées par les travaux de réhabilitation. Comprend le retrait postérieur des lames, le ramassage et la charge dans le container.
Inclut: Mise en place de la protection. Retrait de la protection et charge dans la benne.
Critère de métré de projet: Nombre d'unités prévues, selon documentation graphique du Projet.
Critère de mesure de l'ouvrage: On mesurera le nombre d'unités réellement exécutées selon les spécifications du Projet.

| Code | U | Désignation | Quantité | Prix | Montant |
|---|---|---|---|---|---|
| mo060 | h | Ouvrier d'exécution I/OE1 construction. (main-d'œuvre) | 0.553 | 19.73 | 10.91 |
| % | % | Coûts directs complémentaires | 2 % | 10.91 | 0.22 |
|  |  | Coûts directs |  |  | 11.13 |
