# Protection provisoire de la couverture du bâtiment face à la pluie, avec des planches et une bâche imperméable, et le retrait postérieur de la protection

- Propriété du fichier: CYPE INGENIEROS, S.A.
- Format: FIEBDC-3/2002
- Devise: EUR
- Coûts indirects: 3.00 %
- Frais généraux: 13.00 %
- Bénéfice: 6.00 %
- TVA: 16.00 %

## 0 Interventions préalables

### 0M Équipement

#### 0MP Protection

**0MP040** m² Protection provisoire de la couverture du bâtiment face à la pluie, avec des planches et une bâche imperméable, et le retrait postérieur de la protection.
Fourniture et mise en place de planches et d'une bâche imperméable, pour protéger provisoirement la couverture du bâtiment de la pluie. Comprend la fixation de la bâche avec une corde en polyamide, la surveillance et la maintenance de la protection le temps des travaux, le retrait postérieur, le ramassage et la charge manuelle dans le camion ou le container.
Inclut: Mise en place de la protection. Retrait de la protection et charge dans la benne.
Critère de métré de projet: Surface mesurée selon documentation graphique du Projet.
Critère de mesure de l'ouvrage: On mesurera la surface réellement exécutée selon les spécifications du Projet.

| Code | U | Désignation | Quantité | Prix | Montant |
|---|---|---|---|---|---|
| mt08eft010a | m² | Panneau aggloméré hydrofuge, de 19 mm d'épaisseur. (matériau) | 1.000 | 7.45 | 7.45 |
| mt32war060 | m² | Bâche imperméable de protection, en polyéthylène, avec maille de renfort et corde périmétrique en polyamide pour l'ajustage de la bâche. (matériau) | 1.150 | 4.00 | 4.60 |
| mt32war030 | m | Ruban plastique auto-adhésif. (matériau) | 2.500 | 0.04 | 0.10 |
| mo060 | h | Ouvrier d'exécution I/OE1 construction. (main-d'œuvre) | 0.400 | 19.73 | 7.89 |
| % | % | Coûts directs complémentaires | 2 % | 20.04 | 0.40 |
|  |  | Coûts directs |  |  | 20.44 |
