# Protection par des bâches

- Propriété du fichier: CYPE INGENIEROS, S.A.
- Format: FIEBDC-3/2002
- Devise: EUR
- Coûts indirects: 3.00 %
- Frais généraux: 13.00 %
- Bénéfice: 6.00 %
- TVA: 16.00 %

## 0 Interventions préalables

### 0M Équipement

#### 0MP Protection

**0MP060** U Protection par des bâches, des lames en polyéthylène et des planches en bois, face à l'eau de pluie qui pourrait s'infiltrer à l'intérieur du bâtiment le temps des travaux de la réhabilitation ou de la rénovation.
Fourniture et mise en place de protection avec des bâches, des lames en polyéthylène et des planches en bois, face à l'eau de pluie qui pourrait s'infiltrer à l'intérieur du bâtiment pendant les travaux de réhabilitation ou de rénovation. Comprend le retrait postérieur des protections, le nettoyage, l'amassement, le ramassage et la charge manuelle dans le camion ou le container.
Inclut: Mise en place de la protection. Retrait de la protection et charge dans la benne.
Critère de métré de projet: Nombre d'unités prévues, selon documentation graphique du Projet.
Critère de mesure de l'ouvrage: On mesurera le nombre d'unités réellement exécutées selon les spécifications du Projet.

| Code | U | Désignation | Quantité | Prix | Montant |
|---|---|---|---|---|---|
| mt32war020 | m² | Lame de polyéthylène transparente, de 0,2 mm d'épaisseur. (matériau) | 200.000 | 0.15 | 30.00 |
| mt32war030 | m | Ruban plastique auto-adhésif. (matériau) | 200.000 | 0.04 | 8.00 |
| mt08eft010a | m² | Panneau aggloméré hydrofuge, de 19 mm d'épaisseur. (matériau) | 40.000 | 7.45 | 298.00 |
| mt32war060 | m² | Bâche imperméable de protection, en polyéthylène, avec maille de renfort et corde périmétrique en polyamide pour l'ajustage de la bâche. (matériau) | 200.000 | 4.00 | 800.00 |
| mo060 | h | Ouvrier d'exécution I/OE1 construction. (main-d'œuvre) | 16.068 | 19.73 | 317.02 |
| % | % | Coûts directs complémentaires | 2 % | 1453.02 | 29.06 |
|  |  | Coûts directs |  |  | 1482.08 |
