# Ensemble de table de pique-nique "TAU CERÁMICA"

- Propriété du fichier: CYPE INGENIEROS, S.A.
- Format: FIEBDC-3/2002
- Devise: EUR
- Coûts indirects: 3.00 %
- Frais généraux: 13.00 %
- Bénéfice: 6.00 %
- TVA: 20.00 %

## A VRD et aménagements extérieurs

### AV Espaces verts et mobilier urbain

#### AVC Bancs et tables

**AVC030** U Ensemble de table de pique-nique "TAU CERÁMICA", composé d'une table de 177x90x75 cm et un banc de 157x39x44 cm, avec structure support en aluminium, finition anodisé et revêtement de matériau céramique Keraon, fixé à une base de béton C20/25 (X0(F); D20; S2; Cl 1,0).
Fourniture et mise en place d'ensemble de table de pique-nique "TAU CERÁMICA", composé d'une table de 177x90x75 cm et un banc de 157x39x44 cm, avec structure support en aluminium, finition anodisé et revêtement de matériau céramique Keraon, à haute résistance et inaltérabilité aux agents atmosphériques, haute résistance au rayage, à l'abrasion et aux agents chimiques; finition de couleur à choisir; fixé avec des chevilles à expansion en acier, vis spéciales et pâte chimique à une base de béton C20/25 (X0(F); D20; S2; Cl 1,0). Comprend excavation et bétonnage de la base d'appui. Totalement monté.
Inclut: Implantation des alignements et des niveaux. Excavation. Réalisation de la base en béton. Mise en place et fixation des pièces.
Critère de métré de projet: Nombre d'unités prévues, selon documentation graphique du Projet.
Critère de mesure de l'ouvrage: On mesurera le nombre d'unités réellement exécutées selon les spécifications du Projet.

| Code | U | Désignation | Quantité | Prix | Montant |
|---|---|---|---|---|---|
| mt52mtc010a | U | Ensemble de table de pique-nique "TAU CERÁMICA", composé d'une table de 177x90x75 cm et un banc de 157x39x44 cm, avec structure support en aluminium, finition anodisé et revêtement de matériau céramique Keraon, à haute résistance et inaltérabilité aux agents atmosphériques, haute résistance au rayage, à l'abrasion et aux agents chimiques; finition de couleur à choisir. (matériau) | 1.000 | 2308.00 | 2308.00 |
| mt52mug200m | U | Répercussion, dans la mise en place de table de pique-nique avec un banc, d'éléments de fixation sur béton: cheville à expansion en acier, vis spéciales et pâte chimique. (matériau) | 1.000 | 8.40 | 8.40 |
| mt10hmf030p | m³ | Béton massif C20/25 (X0(F); D20; S2; Cl 1,0), prêt à l'emploi, selon NF EN 206-1. (matériau) | 0.400 | 105.50 | 42.20 |
| op00tal010 |  | Perceuse. | 1.000 | 0.00 | 0.00 |
| op00ato010 |  | Tournevis. | 1.000 | 0.00 | 0.00 |
| au00auh040 |  | Vibreur de béton, électrique. | 1.000 | 0.00 | 0.00 |
| mo041 | h | Compagnon professionnel III/CP2 VRD espaces publics. (main-d'œuvre) | 1.019 | 24.11 | 24.57 |
| mo087 | h | Ouvrier professionnel II/OP VRD espaces publics. (main-d'œuvre) | 2.037 | 21.40 | 43.59 |
| % | % | Coûts directs complémentaires | 2 % | 2426.76 | 48.54 |
|  |  | Coûts directs |  |  | 2475.30 |
