# Fraisage du terrain lâche, jusqu'à une profondeur de 20 cm, avec des moyens manuels, via motoculteur, jusqu'à réduire complètement les mottes

- Propriété du fichier: CYPE INGENIEROS, S.A.
- Format: FIEBDC-3/2002
- Devise: EUR
- Coûts indirects: 3.00 %
- Frais généraux: 13.00 %
- Bénéfice: 6.00 %
- TVA: 20.00 %

## A VRD et aménagements extérieurs

### AV Espaces verts et mobilier urbain

#### AVP Préparation du terrain

**AVP040** m² Fraisage du terrain lâche, jusqu'à une profondeur de 20 cm, avec des moyens manuels, via motoculteur, jusqu'à réduire complètement les mottes.
Fraisage du terrain lâche, jusqu'à une profondeur de 20 cm, avec des moyens manuels, via motoculteur, jusqu'à réduire complètement les mottes.
Inclut: Labourage du terrain. Signalisation et protection du terrain.
Critère pour le métré: Surface mesurée en projection horizontale, selon documentation graphique du Projet.
Critère pour le mémoire: On mesurera, en projection horizontale, la surface réellement exécutée selon les spécifications du Projet.

| Code | U | Désignation | Quantité | Prix | Montant |
|---|---|---|---|---|---|
| mq09mot010 | h | Motoculteur 60/80 cm. (matériel) | 0.029 | 2.70 | 0.08 |
| mo086 | h | Ouvrier professionnel II/OP jardinier. (main-d'œuvre) | 0.028 | 22.65 | 0.63 |
| % | % | Frais de chantier des unités d'ouvrage | 2 % | 0.71 | 0.01 |
|  |  | Coûts directs |  |  | 0.72 |
