# Ouverture d'un vide dans une cloison intérieure en maçonnerie visible

- Propriété du fichier: CYPE INGENIEROS, S.A.
- Format: FIEBDC-3/2002
- Devise: EUR
- Coûts indirects: 3.00 %
- Frais généraux: 13.00 %
- Bénéfice: 6.00 %
- TVA: 16.00 %

## D Démolitions

### DP Cloisons

#### DPT Cloisons et contre-cloisons

**DPT011** m² Ouverture d'un vide dans une cloison intérieure en maçonnerie visible, constituée de brique perforée de 11/12 cm d'épaisseur, avec marteau pneumatique compresseur, et charge manuelle des décombres dans le camion ou la benne.
Ouverture d'un vide dans une cloison intérieure en maçonnerie visible, constituée de brique perforée de 11/12 cm d'épaisseur, avec marteau pneumatique compresseur, sans inclure le montage et le démontage de l'appui du vide ni la mise en place des linteaux, et sans affecter la stabilité de la cloison ou des éléments constructifs contigus. Comprend la découpe préalable avec une rectifieuse angulaire équipée d'un disque de coupe, le nettoyage, l'entassement, le retrait et la charge manuelle des décombres dans le camion ou la benne.
Inclut: Implantation de l'ouverture dans le parement. Découpe préalable du contour de l'ouverture. Démolition de la maçonnerie au marteau-piqueur compresseur. Fragmentation des décombres en pièces maniables. Retrait et amassement des décombres. Nettoyage des restes d'ouvrage. Charge des décombres dans le camion ou la benne.
Critère de métré de projet: Surface mesurée selon documentation graphique du Projet.
Critère de mesure de l'ouvrage: On mesurera la surface réellement démolie selon les spécifications du Projet.

| Code | U | Désignation | Quantité | Prix | Montant |
|---|---|---|---|---|---|
| mq08war050 | h | Rectifieuse angulaire équipée d'un disque de coupure en diamant. (matériel) | 0.918 | 4.14 | 3.80 |
| mq05mai030 | h | Marteau pneumatique. (matériel) | 0.136 | 4.08 | 0.55 |
| mq05pdm110 | h | Compresseur portable diesel moyenne pression 10 m³/min. (matériel) | 0.136 | 6.92 | 0.94 |
| mo059 | h | Ouvrier d'exécution I/OE2 construction. (main-d'œuvre) | 0.094 | 20.13 | 1.89 |
| mo060 | h | Ouvrier d'exécution I/OE1 construction. (main-d'œuvre) | 0.116 | 19.73 | 2.29 |
| % | % | Coûts directs complémentaires | 2 % | 9.47 | 0.19 |
|  |  | Coûts directs |  |  | 9.66 |
