# Linteau en béton polymère, de 10x5 cm

- Propriété du fichier: CYPE INGENIEROS, S.A.
- Format: FIEBDC-3/2002
- Devise: EUR
- Coûts indirects: 3.00 %
- Frais généraux: 13.00 %
- Bénéfice: 6.00 %
- TVA: 19.60 %

## E Enveloppe et finition extérieure

### EC Éléments complémentaires de façade

#### ECL Linteaux

**ECL010** m Linteau en béton polymère, de 10x5 cm.
Fourniture et mise en place de linteau en béton polymère, de 10x5 cm, avec larmier et ancrage métallique en acier galvanisé, encastré dans les jambages, placé avec une couche de mortier de ciment, industriel, avec additif hydrofuge, M-15, avec une épaisseur de 15 mm, sur laquelle sont introduits les ancrages métalliques, en prévoyant un joint de 5 mm entre les pièces. Comprend scellé entre les pièces et les assemblages avec les murs et les menuiseries avec mastic de polyuréthane de grande flexibilité.
Inclut: Implantation des pièces dans l'ouverture ou l'arrêt. Mise en place de règles et de fils d'aplomb fixés au mur. Mise en place, aplomb, nivellement et alignement. Scellage des joints et nettoyage du linteau.
Critère de métré de projet: Longueur de la largeur du vide, mesurée selon documentation graphique du Projet, incrémentée de 5 cm de chaque côté.
Critère de mesure de l'ouvrage: On mesurera, avec la largeur du vide, la longueur réellement exécutée selon les spécifications du Projet, y compris les appuis.

| Code | U | Désignation | Quantité | Prix | Montant |
|---|---|---|---|---|---|
| mt08aaa010a | m³ | Eau. (matériau) | 0.006 | 1.50 | 0.01 |
| mt09mif010la | t | Mortier industriel pour maçonnerie, de ciment, couleur gris, avec additif hydrofuge, catégorie M-15 (résistance à la compression 15 N/mm²), fourni en sacs, selon NF EN 998-2. (matériau) | 0.004 | 39.80 | 0.16 |
| mt20dho010a | m | Linteau en béton polymère, de 10x5 cm, avec larmier et ancrage métallique en acier galvanisé. (matériau) | 1.050 | 23.40 | 24.57 |
| op00amo010 |  | Rectifieuse ou scie radiale. | 1.000 | 0.00 | 0.00 |
| mo019 | h | Compagnon professionnel III/CP2 VRD espaces privés. (main-d'œuvre) | 0.274 | 24.30 | 6.66 |
| mo111 | h | Ouvrier d'exécution I/OE1 VRD espaces privés. (main-d'œuvre) | 0.287 | 20.30 | 5.83 |
| % | % | Coûts directs complémentaires | 2 % | 37.23 | 0.74 |
|  |  | Coûts directs |  |  | 37.97 |
