# Connecteur de 9,5 cm de hauteur, fixé avec des clous pistoscellés sur des poutres métalliques dans les planchers mixtes de 9,5 cm d'épaisseur minimum

- Propriété du fichier: CYPE INGENIEROS, S.A.
- Format: FIEBDC-3/2002
- Devise: EUR
- Coûts indirects: 3.00 %
- Frais généraux: 13.00 %
- Bénéfice: 6.00 %
- TVA: 16.00 %

## E Structures

### EH Béton armé

#### EHX Planchers de dalle mixte

**EHX020** U Connecteur de 9,5 cm de hauteur, fixé avec des clous pistoscellés sur des poutres métalliques dans les planchers mixtes de 9,5 cm d'épaisseur minimum.
Fourniture et montage d'un connecteur en acier galvanisé de 9,5 cm de hauteur, pour être utilisé sur des poutres métalliques dans les planchers mixtes de 9,5 cm d'épaisseur minimum situés en milieu ambiant sans risque de corrosion; fixé par pistolet avec des clous pistoscellés en acier galvanisé. Comprend la partie proportionnelle de cartouches de poudre et autres éléments nécessaires à sa mise en place.
Inclut: Implantation et disposition des connecteurs. Fixation des connecteur par tir des clous avec un pistolet de cartouches en poudre.
Critère de métré de projet: Nombre d'unités prévues, selon documentation graphique du Projet.
Critère de mesure de l'ouvrage: On mesurera le nombre d'unités réellement exécutées selon les spécifications du Projet.

| Code | U | Désignation | Quantité | Prix | Montant |
|---|---|---|---|---|---|
| mt07cem010c | U | Connecteur en "L", en acier galvanisé, de 9,5 cm de hauteur, pour fixer sur structure en acier par clouage. (matériau) | 1.000 | 1.58 | 1.58 |
| mt07cem020 | U | Clous en acier galvanisé, pour application avec pistolet. (matériau) | 2.000 | 0.24 | 0.48 |
| mt07cem030 | U | Cartouche de pour fixation par tir avec cloueuse. (matériau) | 2.000 | 0.15 | 0.30 |
| mq08war040 | h | Pistolet de fixation directe, avec chargeur pour cartouches de poudre. (matériel) | 0.028 | 0.40 | 0.01 |
| mo011 | h | Compagnon professionnel III/CP2 construction. (main-d'œuvre) | 0.020 | 23.17 | 0.46 |
| mo060 | h | Ouvrier d'exécution I/OE1 construction. (main-d'œuvre) | 0.020 | 19.73 | 0.39 |
| % | % | Coûts directs complémentaires | 2 % | 3.22 | 0.06 |
|  |  | Coûts directs |  |  | 3.28 |
