# Peinture au silicate effet glacis sur parement extérieur

- Propriété du fichier: CYPE INGENIEROS, S.A.
- Format: FIEBDC-3/2002
- Devise: EUR
- Coûts indirects: 3.00 %
- Frais généraux: 13.00 %
- Bénéfice: 6.00 %
- TVA: 20.00 %

## E Enveloppe et finition extérieure

### EP Peintures

#### EPM Peintures minérales

**EPM020** m² Peinture au silicate effet glacis sur parement extérieur.
Application manuelle de deux couches de peinture au silicate effet glacis, finition mate, texture lisse, diluées avec 40% de diluant à base de solutions de silicate potassique et émulsions acryliques, (rendement: 0,07 l/m² chaque couche); application préalable d'une couche d'impression régulatrice d'absorption à base de solutions de silicate potassique et émulsions acryliques, sur parement extérieur en mortier de ciment.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pfs020b | l | Impression régulatrice d'absorption à base de solutions de silicate potassique et émulsions acryliques, à appliquer à la brosse, au rouleau ou au pistolet. (matériau) | 0.206 | 16.07 | 3.31 |
| mt27psi020a | l | Peinture au silicate effet glacis pour extérieur, à base de silicate potassique, finition mat, texture lisse; à appliquer à la brosse, au rouleau ou au pistolet. (matériau) | 0.140 | 11.30 | 1.58 |
| op00tal020 |  | Malaxeur électrique. | 1.000 | 0.00 | 0.00 |
| mo038 | h | Compagnon professionnel III/CP2 peintre. (main-d'œuvre) | 0.181 | 29.25 | 5.29 |
| mo076 | h | Ouvrier professionnel II/OP peintre. (main-d'œuvre) | 0.181 | 26.02 | 4.71 |
| % | % | Frais de chantier des unités d'ouvrage | 2 % | 14.89 | 0.30 |
|  |  | Coûts directs |  |  | 15.19 |
