# Traitement des humidités par capillarité sur des murs détériorés. COUCHE DE BASE: mortier de chaux

- Propriété du fichier: CYPE INGENIEROS, S.A.
- Format: FIEBDC-3/2002
- Devise: EUR
- Coûts indirects: 3.00 %
- Frais généraux: 13.00 %
- Bénéfice: 6.00 %
- TVA: 20.00 %

## E Enveloppe et finition extérieure

### ES Traitements spéciaux de façade

#### ESU Anti-humidité

**ESU010** m² Traitement des humidités par capillarité sur des murs détériorés. COUCHE DE BASE: mortier de chaux, type GP CSIV W1, selon NF EN 998-1, couleur blanche, composé de chaux hydraulique naturelle NHL 3,5, pouzzolanes, granulats sélectionnés et autres additifs, de 5 mm d'épaisseur, appliqué en une couche; COUCHE DE RÉGULARISATION: mortier de chaux, type R CSII W0, selon NF EN 998-1, couleur blanche, composé de chaux hydraulique naturelle NHL 3,5, pouzzolanes, granulats sélectionnés, fibres et additifs, appliqué en une couche, de 20 mm d'épaisseur moyenne; COUCHE DE FINITION: mortier de chaux, type GP CSIV W2, selon NF EN 998-1, couleur blanche, composé de chaux hydraulique naturelle NHL 3,5, selon NF EN 459-1, pouzzolanes, granulats sélectionnés et additifs, avec un contenu trés bas de composés organiques volatiles (COV), appliqué en une couche, de 2 mm d'épaisseur moyenne. Comprend le liquide antisalpêtre, pour le nettoyage d'efflorescences salines.
Traitement des humidités par capillarité sur des murs détériorés. COUCHE DE BASE: mortier de chaux, type GP CSIV W1, selon NF EN 998-1, couleur blanche, composé de chaux hydraulique naturelle NHL 3,5, pouzzolanes, granulats sélectionnés et autres additifs, de 5 mm d'épaisseur, appliqué en une couche; COUCHE DE RÉGULARISATION: mortier de chaux, type R CSII W0, selon NF EN 998-1, couleur blanche, composé de chaux hydraulique naturelle NHL 3,5, pouzzolanes, granulats sélectionnés, fibres et additifs, appliqué en une couche, de 20 mm d'épaisseur moyenne; COUCHE DE FINITION: mortier de chaux, type GP CSIV W2, selon NF EN 998-1, couleur blanche, composé de chaux hydraulique naturelle NHL 3,5, selon NF EN 459-1, pouzzolanes, granulats sélectionnés et additifs, avec un contenu trés bas de composés organiques volatiles (COV), appliqué en une couche, de 2 mm d'épaisseur moyenne. Comprend le liquide antisalpêtre, pour le nettoyage d'efflorescences salines.
Inclut: Nettoyage de la surface support. Réalisation de la couche de base. Réalisation des guides. Extension du mortier de régularisation. Lissage du parement en passant une règle sur les guides. Réalisation de la couche de finition.
Critère de métré de projet: Surface mesurée selon documentation graphique du Projet.
Critère de mesure de l'ouvrage: On mesurera la surface réellement exécutée selon les spécifications du Projet.
Critère d'évaluation économique: Le prix ne comprend pas la préparation du support.

| Code | U | Désignation | Quantité | Prix | Montant |
|---|---|---|---|---|---|
| mt08aaa010a | m³ | Eau. (matériau) | 0.011 | 1.50 | 0.02 |
| mt27thr010a | l | Liquide antisalpêtre, pour le nettoyage d'efflorescences salines incolore, à base de résines acryliques en dispersion aqueuse et additifs spéciaux, perméable à la vapeur d'eau, antimoisissure, à appliquer à la brosse ou au rouleau. (matériau) | 0.330 | 13.73 | 4.53 |
| mt28mmr005b | kg | Mortier de chaux, type GP CSIV W1, selon NF EN 998-1, couleur blanche, composé de chaux hydraulique naturelle NHL 3,5, pouzzolanes, granulats sélectionnés et autres additifs, comme couche de base, pour la réparation des parements avec des humidités ou des taches salines. (matériau) | 7.500 | 0.85 | 6.38 |
| mt28mmr010b | kg | Mortier de chaux type R CSII W0, selon NF EN 998-1, couleur blanche, composé de chaux hydraulique naturelle NHL 3,5, pouzzolanes, granulats sélectionnés, fibres et additifs, perméable à la vapeur d'eau, comme couche de régularisation, pour la réparation des parements avec des humidités ou des taches salines. (matériau) | 30.000 | 0.81 | 24.30 |
| mt28mmr020c | kg | Mortier de chaux, type GP CSIV W2, selon NF EN 998-1, couleur blanche, composé de chaux hydraulique naturelle NHL 3,5, selon NF EN 459-1, pouzzolanes, granulats sélectionnés et additifs, avec un contenu trés bas de composés organiques volatiles (COV), perméable à la vapeur d'eau, comme couche de finition, pour la réparation des parements avec des humidités ou des taches salines. (matériau) | 2.800 | 0.67 | 1.88 |
| mo039 | h | Compagnon professionnel III/CP2 enduiseur. (main-d'œuvre) | 0.548 | 25.59 | 14.02 |
| mo079 | h | Ouvrier professionnel II/OP enduiseur. (main-d'œuvre) | 0.548 | 23.25 | 12.74 |
| % | % | Frais de chantier des unités d'ouvrage | 2 % | 63.87 | 1.28 |
|  |  | Coûts directs |  |  | 65.15 |
