# Dépose d'un simple vitrage de 6 mm d'épaisseur, fixé sur menuiserie, avec des moyens manuels, et charge manuelle des matériaux déposés dans le camion ou la benne

- Propriété du fichier: CYPE INGENIEROS, S.A.
- Format: FIEBDC-3/2002
- Devise: EUR
- Coûts indirects: 3.00 %
- Frais généraux: 13.00 %
- Bénéfice: 6.00 %
- TVA: 20.00 %

## E Enveloppe et finition extérieure

### EV Vitrages

#### EVD Dépose

**EVD040** m² Dépose d'un simple vitrage de 6 mm d'épaisseur, fixé sur menuiserie, avec des moyens manuels, et charge manuelle des matériaux déposés dans le camion ou la benne.
Dépose avec des moyens manuels d'un simple vitrage de 6 mm d'épaisseur, fixé sur menuiserie, placé avec des cales et un scellage continu, sans détériorer la menuiserie à laquelle elle est fixée. Comprend le nettoyage, l'entassement, le retrait et la charge manuelle des matériaux déposés dans le camion ou la benne.
Inclut: Démontage des éléments. Enlèvement et entassement du matériau démonté. Nettoyage des restes d'ouvrage. Charge du matériau démonté dans le camion ou la benne.
Critère de métré de projet: Surface mesurée selon documentation graphique du Projet.
Critère de mesure de l'ouvrage: On mesurera la surface réellement démontée selon les spécifications du Projet.

| Code | U | Désignation | Quantité | Prix | Montant |
|---|---|---|---|---|---|
| mo054 | h | Compagnon professionnel III/CP2 vitrier. (main-d'œuvre) | 0.095 | 26.24 | 2.49 |
| mo108 | h | Ouvrier professionnel II/OP vitrier. (main-d'œuvre) | 0.095 | 23.29 | 2.21 |
| % | % | Coûts directs complémentaires | 2 % | 4.70 | 0.09 |
|  |  | Coûts directs |  |  | 4.79 |
