# Isolation thermique intermédiaire dans la cloison de plaques

- Propriété du fichier: CYPE INGENIEROS, S.A.
- Format: FIEBDC-3/2002
- Devise: EUR
- Coûts indirects: 3.00 %
- Frais généraux: 13.00 %
- Bénéfice: 6.00 %
- TVA: 20.00 %

## F Aménagements et finitions

### FI Isolations intérieures

#### FIC Cloisons

**FIC010** m² Isolation thermique intermédiaire dans la cloison de plaques, constituée de panneau enroulé en laine de verre, selon NF EN 13162, de 85 mm d'épaisseur, revêtu avec un tissu de verre, résistance thermique 2,125 m²K/W, conductivité thermique 0,04 W/(mK), mis en place entre les montants de l'ossature porteuse.
Isolation thermique intermédiaire dans la cloison de plaques, constituée de panneau enroulé en laine de verre, selon NF EN 13162, de 85 mm d'épaisseur, revêtu avec un tissu de verre, résistance thermique 2,125 m²K/W, conductivité thermique 0,04 W/(mK), mis en place entre les montants de l'ossature porteuse.
Inclut: Découpage et préparation de l'isolant à placer entre les montants. Mise en place de l'isolant entre les montants.
Critère de métré de projet: Surface mesurée selon documentation graphique du Projet.
Critère de mesure de l'ouvrage: On mesurera la surface réellement exécutée selon les spécifications du Projet.

| Code | U | Désignation | Quantité | Prix | Montant |
|---|---|---|---|---|---|
| mt16lvi030bOnm | m² | Panneau enroulé en laine de verre, selon NF EN 13162, de 85 mm d'épaisseur, revêtu avec un tissu de verre, résistance thermique 2,125 m²K/W, conductivité thermique 0,04 W/(mK). (matériau) | 1.000 | 4.41 | 4.41 |
| mo054 | h | Compagnon professionnel III/CP2 poseur d'isolants rigides ou flexibles. (main-d'œuvre) | 0.055 | 26.36 | 1.45 |
| mo101 | h | Ouvrier professionnel II/OP poseur d'isolants rigides ou flexibles. (main-d'œuvre) | 0.055 | 23.25 | 1.28 |
| % | % | Frais de chantier des unités d'ouvrage | 2 % | 7.14 | 0.14 |
|  |  | Coûts directs |  |  | 7.28 |
