# Isolation acoustique constituée de panneau semi-rigide en laine minérale Panel 231.652 "ROCKWOOL"

- Propriété du fichier: CYPE INGENIEROS, S.A.
- Format: FIEBDC-3/2002
- Devise: EUR
- Coûts indirects: 3.00 %
- Frais généraux: 13.00 %
- Bénéfice: 6.00 %
- TVA: 19.60 %

## F Aménagements et finitions

### FI Isolations intérieures

#### FIT Conduits et tuyaux

**FIT030** m² Isolation acoustique constituée de panneau semi-rigide en laine minérale Panel 231.652 "ROCKWOOL", revêtu sur une de ses faces par un voile minéral noir, de 30 mm d'épaisseur, placée dans l'intérieur des cellules du silencieux pour conduits rectangulaires.
Fourniture et mise en place de panneau semi-rigide en laine minérale Panel 231.652 "ROCKWOOL", revêtu sur une de ses faces par un voile minéral noir, de 30 mm d'épaisseur, résistance thermique 0,83 m²K/W, conductivité thermique 0,036 W/(mK), densité 70 kg/m³, chaleur spécifique 840 J/kgK et coefficient de résistance à la diffusion de la vapeur d'eau 1,3; placée dans l'intérieur des cellules du silencieux pour conduits rectangulaires, en tant qu'isolant acoustique. Comprend les découpes, l'adhésif et les éléments de fixation à l'intérieur du silencieux.
Inclut: Préparation de la surface. Mise en place du panneau.
Critère de métré de projet: Surface mesurée selon documentation graphique du Projet.
Critère de mesure de l'ouvrage: On mesurera la surface réellement exécutée selon les spécifications du Projet.

| Code | U | Désignation | Quantité | Prix | Montant |
|---|---|---|---|---|---|
| mt16lrw110S | m² | Panneau semi-rigide en laine minérale Panel 231.652 "ROCKWOOL", selon NF EN 13162, revêtu sur une de ses faces par un voile minéral noir, de 30 mm d'épaisseur, résistance thermique 0,83 m²K/W, conductivité thermique 0,036 W/(mK), densité 70 kg/m³, chaleur spécifique 840 J/kgK, coefficient de résistance à la diffusion de la vapeur d'eau 1,3 et Euroclasse A1 de réaction au feu. (matériau) | 1.100 | 7.73 | 8.50 |
| mo053 | h | Compagnon professionnel III/CP2 poseur d'isolants rigides ou flexibles. (main-d'œuvre) | 0.185 | 25.11 | 4.65 |
| mo099 | h | Ouvrier professionnel II/OP poseur d'isolants rigides ou flexibles. (main-d'œuvre) | 0.185 | 21.57 | 3.99 |
| % | % | Coûts directs complémentaires | 2 % | 17.14 | 0.34 |
|  |  | Coûts directs |  |  | 17.48 |
