# Isolation thermique entre les montants de l'ossature porteuse d'une contrecloison de plaques

- Propriété du fichier: CYPE INGENIEROS, S.A.
- Format: FIEBDC-3/2002
- Devise: EUR
- Coûts indirects: 3.00 %
- Frais généraux: 13.00 %
- Bénéfice: 6.00 %
- TVA: 20.00 %

## F Aménagements et finitions

### FI Isolations intérieures

#### FIU Doublages

**FIU080** m² Isolation thermique entre les montants de l'ossature porteuse d'une contrecloison de plaques, constituée de panneau en laine de verre, selon NF EN 13162, non revêtu, de 45 mm d'épaisseur, résistance thermique 1,25 m²K/W, conductivité thermique 0,036 W/(mK), mis en place entre les montants de l'ossature porteuse et film en polypropylène avec un voile au verso, de 340 µm d'épaisseur.
Isolation thermique entre les montants de l'ossature porteuse d'une contrecloison de plaques, constituée de panneau en laine de verre, selon NF EN 13162, non revêtu, de 45 mm d'épaisseur, résistance thermique 1,25 m²K/W, conductivité thermique 0,036 W/(mK), mis en place entre les montants de l'ossature porteuse et film en polypropylène avec un voile au verso, de 340 µm d'épaisseur.
Inclut: Découpe de l'isolant. Mise en place de l'isolant entre les montants. Mise en place et scellage du pare-vapeur.
Critère de métré de projet: Surface mesurée selon documentation graphique du Projet.
Critère de mesure de l'ouvrage: On mesurera la surface réellement exécutée selon les spécifications du Projet.

| Code | U | Désignation | Quantité | Prix | Montant |
|---|---|---|---|---|---|
| mt16lva060a | m² | Panneau en laine de verre, selon NF EN 13162, non revêtu, de 45 mm d'épaisseur, résistance thermique 1,25 m²K/W, conductivité thermique 0,036 W/(mK), Euroclasse A1 de réaction au feu, avec code de désignation MW-NF EN 13162-T3-MU1. (matériau) | 1.050 | 3.40 | 3.57 |
| mt15iso030b | m² | Pare-vapeur étanche à l'air, formé de film en polypropylène avec un voile au verso, Euroclasse F de réaction au feu. (matériau) | 1.100 | 2.42 | 2.66 |
| mt12iso110 | m | Ruban adhésif double face. (matériau) | 2.000 | 0.50 | 1.00 |
| mo054 | h | Compagnon professionnel III/CP2 poseur d'isolants rigides ou flexibles. (main-d'œuvre) | 0.099 | 26.36 | 2.61 |
| mo101 | h | Ouvrier professionnel II/OP poseur d'isolants rigides ou flexibles. (main-d'œuvre) | 0.055 | 23.25 | 1.28 |
| % | % | Coûts directs complémentaires | 2 % | 11.12 | 0.22 |
|  |  | Coûts directs |  |  | 11.34 |
