# Couche mince de mortier autonivelant de ciment

- Propriété du fichier: CYPE INGENIEROS, S.A.
- Format: FIEBDC-3/2002
- Devise: EUR
- Coûts indirects: 3.00 %
- Frais généraux: 13.00 %
- Bénéfice: 6.00 %
- TVA: 20.00 %

## F Aménagements et finitions

### FS Revêtements de sols

#### FSN Nivellement

**FSN010** m² Couche mince de mortier autonivelant de ciment.
Couche mince de pâte de nivellement des sols, CT - C20 - F6 selon NF EN 13813, de 2 mm d'épaisseur, appliquée manuellement, pour la régularisation et le nivellement de la surface support intérieure en béton ou en mortier, application préalable d'impression monocomposante à base de résines synthétiques modifiées sans dissolvants, de couleur jaune, préparée pour recevoir revêtement de sol en céramique, en liège, en bois, laminé, flexible ou textile. Comprend la bande de panneau rigide en polystyrène expansé pour la préparation des joints de dilatation périphériques.
Critère d'évaluation économique: Le prix ne comprend ni le support en béton ni le revêtement.
Inclut: Implantation et marquage des niveaux de finition. Préparation des joints périphériques de dilatation. Application de la couche d'apprêt. Gâchage avec un malaxeur électrique. Déversement et extension du mélange. Séchage du mortier.
Critère pour le métré: Surface mesurée selon documentation graphique du Projet.
Critère pour le mémoire: On mesurera la surface réellement exécutée selon les spécifications du Projet, en déduisant la surface occupée par les poteaux situés dans le périmètre.

| Code | U | Désignation | Quantité | Prix | Montant |
|---|---|---|---|---|---|
| mt09mcp200a | kg | Pâte de nivellement des sols, CT - C20 - F6 selon NF EN 13813, composée de ciments spéciaux, granulats sélectionnés et additifs, pour épaisseurs de 2 à 5 mm, utilisée en nivellement des revêtement. (matériau) | 4.000 | 0.76 | 3.04 |
| mt09bnc235a | l | Impression monocomposante à base de résines synthétiques modifiées sans dissolvants, de couleur jaune, pour l'adhérence des mortiers autonivelants aux supports cémenteux, asphaltiques ou céramiques. (matériau) | 0.125 | 7.34 | 0.92 |
| mt16pea020a | m² | Panneau rigide en polystyrène expansé, selon NF EN 13163, usinage latéral droit, de 10 mm d'épaisseur, résistance thermique 0,25 m²K/W, conductivité thermique 0,036 W/(mK), pour joint de dilatation. (matériau) | 0.100 | 0.92 | 0.09 |
| op00tal020 |  | Malaxeur électrique. | 1.000 | 0.00 | 0.00 |
| mo020 | h | Compagnon professionnel III/CP2 construction. (main-d'œuvre) | 0.095 | 29.25 | 2.78 |
| mo113 | h | Ouvrier d'exécution I/OE1 construction. (main-d'œuvre) | 0.119 | 24.51 | 2.92 |
| % | % | Frais de chantier des unités d'ouvrage | 2 % | 9.75 | 0.20 |
|  |  | Coûts directs |  |  | 9.95 |
