# Doublage de conduit de ventilation en recoin de cloison, de 50x25 cm, avec brique creuse en terre cuite (tochana), pour revêtir, 29x14x7 cm, placé avec mortier de ciment M-5

- Propriété du fichier: CYPE INGENIEROS, S.A.
- Format: FIEBDC-3/2002
- Devise: EUR
- Coûts indirects: 3.00 %
- Frais généraux: 13.00 %
- Bénéfice: 6.00 %
- TVA: 16.00 %

## P Cloisons

### PR Arrêts

#### PRF Doublés

**PRF010** m Doublage de conduit de ventilation en recoin de cloison, de 50x25 cm, avec brique creuse en terre cuite (tochana), pour revêtir, 29x14x7 cm, placé avec mortier de ciment M-5.
Réalisation d'un doublage de conduit de ventilation placé dans un recoin de la cloison, de 50 cm de long et 25 cm de large, réalisé par maçonnerie de brique creuse en terre cuite (tochana), pour revêtir, 29x14x7 cm, placée avec mortier de ciment M-5, á l'intérieur du bâtiment.
Inclut: Le transport et le mouvement vertical et horizontal des matériaux sur chantier, y compris la charge et la décharge des camions. Implantation et tracé dans le plancher des cloisons à réaliser Mise en place et mise d'aplomb de regards de référence. Pose des fils entre les mires. Mise en place des briques, préalablement humidifiées, par rangées entières. Révision des joints et nettoyage.
Critère de métré de projet: Longueur moyenne selon documentation graphique du Projet.
Critère de mesure de l'ouvrage: On mesurera la longueur réellement exécutée selon les spécifications du Projet.

| Code | U | Désignation | Quantité | Prix | Montant |
|---|---|---|---|---|---|
| mt04lcc010b | U | Brique creuse en terre cuite (tochana), pour revêtir, 29x14x7 cm, conformément à NF EN 771-1. (matériau) | 17.000 | 0.20 | 3.40 |
| mt09mor010c | m³ | Mortier de ciment CEM II/B-P 32,5 N type M-5, confectionné sur site avec 250 kg/m³ de ciment et une proportion en volume 1/6. (matériau) | 0.005 | 115.30 | 0.58 |
| mo011 | h | Compagnon professionnel III/CP2 construction. (main-d'œuvre) | 0.380 | 23.17 | 8.80 |
| mo060 | h | Ouvrier d'exécution I/OE1 construction. (main-d'œuvre) | 0.190 | 19.73 | 3.75 |
| % | % | Coûts directs complémentaires | 2 % | 16.53 | 0.33 |
|  |  | Coûts directs |  |  | 16.86 |
