# Protection de revêtement en moquette

- Propriété du fichier: CYPE INGENIEROS, S.A.
- Format: FIEBDC-3/2002
- Devise: EUR
- Coûts indirects: 3.00 %
- Frais généraux: 13.00 %
- Bénéfice: 6.00 %
- TVA: 20.00 %

## P Interventions préalables

### PT Protection ou déplacement des éléments

#### PTP Protection

**PTP070** m² Protection de revêtement en moquette, bois pierre naturelle ou tout autre matériau, à l'intérieur des bâtiments, via le recouvrement avec une lame de plastique sur laquelle se place une couche de carton ondulé fixé latéralement sur tout le périmètre, qui sera maintenu pendant les travaux de réhabilitation ou de rénovation, avec retrait postérieur de la protection.
Fourniture et mise en place d'une lame en plastique sur laquelle est placée une couche de carton ondulé fixé latéralement sur tout le périmètre, sur le revêtement en moquette, bois, pierre naturelle ou autre matériau, pour le protéger de la saleté et de la poussière générées pendant les travaux de réhabilitation ou de rénovation. Comprend la surveillance et la maintenance de la protection le temps des travaux, la fixation de la protection dans tous les joints avec un ruban adhésif, le retrait postérieur, le ramassage et la charge manuelle dans le camion ou la benne.
Inclut: Mise en place de la protection. Retrait de la protection et charge dans la benne.
Critère de métré de projet: Surface mesurée selon documentation graphique du Projet.
Critère de mesure de l'ouvrage: On mesurera la surface réellement exécutée selon les spécifications du Projet.

| Code | U | Désignation | Quantité | Prix | Montant |
|---|---|---|---|---|---|
| mt32war020 | m² | Lame de polyéthylène transparente, de 0,2 mm d'épaisseur. (matériau) | 1.050 | 0.15 | 0.16 |
| mt32war040 | m² | Carton plissé pour emballage. (matériau) | 1.050 | 0.30 | 0.32 |
| mt32war030 | m | Ruban plastique auto-adhésif. (matériau) | 0.500 | 0.04 | 0.02 |
| mo112 | h | Ouvrier d'exécution I/OE2 VRD espaces privés. (main-d'œuvre) | 0.026 | 20.85 | 0.54 |
| % | % | Coûts directs complémentaires | 2 % | 1.04 | 0.02 |
|  |  | Coûts directs |  |  | 1.06 |
