# Rénovation énergétique de façade

- Propriété du fichier: CYPE INGENIEROS, S.A.
- Format: FIEBDC-3/2002
- Devise: EUR
- Coûts indirects: 3.00 %
- Frais généraux: 13.00 %
- Bénéfice: 6.00 %
- TVA: 20.00 %

## R Rénovation énergétique

### RF Murs

#### RFE Systèmes d'isolation par l'extérieur

**RFE080** m² Rénovation énergétique de façade, par revêtement extérieur avec lame d'air non ventilée de 20 mm d'épaisseur minimale, WL121C.es "KNAUF" Aquapanel, composé de structure métallique en acier Z2 (Z275) galvanisé normal de rails horizontaux de 50/40/0,7 mm GRC 0,70 et de montants verticaux de 50/50/0,70 mm GRC 0,70 avec une modulation de 400 mm, fixée au support de base avec des équerres; sur laquelle est vissée une plaque Aquapanel Outdoor de 12,5 mm d'épaisseur, avec traitement des joints avec bande de joints Aquapanel Outdoor et mortier de joints Aquapanel; et est placée entre les équerres et les profilés l'isolation de panneau rigide en laine de roche volcanique, sur façade existante; une membrane d'étanchéité en polyéthylène, hautement perméable à la vapeur d'eau Tyvek StuccoWrap sera placée entre les profilés et la plaque; et maille de renfort Aquapanel Outdoor, le tout collé avec du mortier superficielle Aquapanel; et enduit de mortier GRC finition pétrée, sur couche de fond pierreuse GRC.
Rénovation énergétique de façade, par revêtement extérieur avec lame d'air non ventilée de 20 mm d'épaisseur minimale, WL121C.es "KNAUF" Aquapanel, avec DAU nº 12/074 B, composé de structure métallique en acier Z2 (Z275) galvanisé normal de rails horizontaux de 50/40/0,7 mm GRC 0,70 et de montants verticaux de 50/50/0,70 mm GRC 0,70 avec une modulation de 400 mm, fixée au support de base avec des équerres; sur laquelle est vissée une plaque Aquapanel Outdoor de 12,5 mm d'épaisseur, avec traitement des joints avec bande de joints Aquapanel Outdoor et mortier de joints Aquapanel; est placée entre les équerres et les profilés l'isolation de panneau rigide en laine de roche volcanique de haute densité, non revêtu, de 40 mm d'épaisseur, selon NF EN 13162, résistance thermique 1,1 m²K/W, conductivité thermique 0,036 W/(mK), placé bord à bord pour éviter les ponts thermiques, sur façade existante et scellage postérieur de toutes les liaisons entre panneaux avec bande de scellage de joints; une membrane d'étanchéité en polyéthylène, hautement perméable à la vapeur d'eau Tyvek StuccoWrap sera placée entre les profilés et la plaque; et maille de renfort Aquapanel Outdoor, le tout collé avec du mortier superficielle Aquapanel; et enduit de mortier GRC finition pétrée, sur couche de fond pierreuse GRC. Comprend la bande acoustique, les vis et les fixations. Totalement monté.
Inclut: Implantation. Mise en place de la bande acoustique. Fixation des équerres au support de base. Découpe et préparation de l'isolant. Fixation de l'isolant. Fixation de la structure métallique. Mise en place de l'imperméabilisation. Mise en place et boulonnage de la plaque à la structure. Traitement des ouvertures. Arase et lissage avec du mortier à joints. Mise en place d'une bande de joints. Extension de la couche de mortier base et mise en place de la maille. Application de la couche d'impression. Application de la couche de mortier.
Critère de métré de projet: Surface mesurée selon documentation graphique du Projet, sans dupliquer les coins ni les rencontres, en déduisant les ouvertures de surface supérieure à 3 m².
Critère de mesure de l'ouvrage: On mesurera la surface réellement exécutée selon les spécifications du Projet, sans dupliquer les coins ni les rencontres, en déduisant les ouvertures de surface supérieure à 3 m².
Critère d'évaluation économique: Le prix ne comprend pas la préparation de la surface support.

| Code | U | Désignation | Quantité | Prix | Montant |
|---|---|---|---|---|---|
| mt12pck020d | m | Bande acoustique de dilatation autoadhésive en mousse de polyuréthane à cellules fermées "KNAUF", de 3,2 mm d'épaisseur et 95 mm de largeur, résistance thermique 0,10 m²K/W, conductivité thermique 0,032 W/(mK). (matériau) | 1.000 | 0.62 | 0.62 |
| mt12pak150x | U | Équerre de soutien "KNAUF", en acier galvanisé, de 107x65x80x2 mm. (matériau) | 0.580 | 1.40 | 0.81 |
| mt12pak150E | U | Équerre de rétention "KNAUF", en acier galvanisé, de 57x65x80x2 mm. (matériau) | 1.270 | 2.23 | 2.83 |
| mt12psg220 | U | Fixation composée d'une cheville et d'une vis 5x27. (matériau) | 2.430 | 0.06 | 0.15 |
| mt16lra030a | m² | Panneau rigide en laine de roche volcanique de haute densité, non revêtu, de 40 mm d'épaisseur, selon NF EN 13162, résistance thermique 1,1 m²K/W, conductivité thermique 0,036 W/(mK), Euroclasse A1 de réaction au feu, d'application comme isolation thermique et acoustique en systèmes composés d'une isolation par l'extérieure des façades. (matériau) | 1.050 | 8.34 | 8.76 |
| mt16aaa020eb | U | Fixation mécanique pour panneaux isolants de laine de roche, placés directement sur la surface support. (matériau) | 4.000 | 0.21 | 0.84 |
| mt16aaa030 | m | Ruban autoadhésif pour le scellage des joints. (matériau) | 0.440 | 0.30 | 0.13 |
| mt12pak030ab | m | Montant 50/50/0,7 mm GRC 0,7 "KNAUF" en acier Z2 (Z275) galvanisé normal, pour système Aquapanel Outdoor. Selon NF DTU 25.41 P1-2 et NF EN 14195. (matériau) | 2.750 | 2.95 | 8.11 |
| mt12pak020a | m | Rail 50/40/0,7 mm GRC 0,70 "KNAUF" en acier Z2 (Z275) galvanisé normal, pour système Aquapanel Outdoor. Selon NF DTU 25.41 P1-2 et NF EN 14195. (matériau) | 0.700 | 2.97 | 2.08 |
| mt12pak070 | m² | Membrane d'étanchéité en polyéthylène, hautement perméable à la vapeur d'eau, Tyvek StuccoWrap "KNAUF". (matériau) | 1.100 | 4.37 | 4.81 |
| mt12pak010b | m² | Plaque en ciment Portland Aquapanel Outdoor "KNAUF" de 12,5x1200x2400 mm, revêtue d'une couche en fibre de verre imprégnée des deux côtés. (matériau) | 1.050 | 27.25 | 28.61 |
| mt12pak040d | U | Vis Aquapanel Maxi TB 4,2x25 "KNAUF". (matériau) | 20.000 | 0.07 | 1.40 |
| mt12pak041d | U | Vis autoforeuse en acier inoxydable AISI 304, JT4-6 5,5x22 "KNAUF", avec tête hexagonale; pour fixation des profilés de montage sur les équerres de sustentation. (matériau) | 1.160 | 0.33 | 0.38 |
| mt12pak041a | U | Vis autoforeuse en acier inoxydable AISI 304, JT4-4 4,8x19 "KNAUF", avec tête hexagonale; pour fixation des profilés de montage sur les équerres de rétention. (matériau) | 2.540 | 0.33 | 0.84 |
| mt12pak060a | kg | Mortier de joints Aquapanel "KNAUF", couleur gris. (matériau) | 0.600 | 3.05 | 1.83 |
| mt12pak050 | m | Bande de joints Aquapanel Outdoor "KNAUF". (matériau) | 2.100 | 0.60 | 1.26 |
| mt12pak100a | m² | Maille superficielle Aquapanel Outdoor "KNAUF" de fibre de verre, couleur blanche. (matériau) | 1.100 | 2.67 | 2.94 |
| mt12pak090a | kg | Mortier superficiel Aquapanel "KNAUF", couleur blanche. (matériau) | 7.800 | 1.96 | 15.29 |
| mt12pak085 | l | Impression incolore au siloxane GRC "KNAUF". (matériau) | 0.200 | 4.55 | 0.91 |
| mt12pak120 | kg | Impression à base de copolymères acryliques modifiés GRC "KNAUF", couleur à choisir, pour mortier de finition pétrée. (matériau) | 0.140 | 4.22 | 0.59 |
| mt12pak130 | kg | Mortier GRC "KNAUF", à base de copolymères acryliques modifiés avec du siloxane, finition pétrée, couleur à choisir. (matériau) | 0.400 | 4.89 | 1.96 |
| op00tal010 |  | Perceuse. | 1.000 | 0.00 | 0.00 |
| op00ato010 |  | Tournevis. | 1.000 | 0.00 | 0.00 |
| mo054 | h | Compagnon professionnel III/CP2 poseur d'isolants rigides ou flexibles. (main-d'œuvre) | 0.132 | 24.91 | 3.29 |
| mo101 | h | Ouvrier professionnel II/OP poseur d'isolants rigides ou flexibles. (main-d'œuvre) | 0.132 | 21.40 | 2.82 |
| mo052 | h | Compagnon professionnel III/CP2 poseur de systèmes de façades préfabriqués. (main-d'œuvre) | 0.454 | 24.91 | 11.31 |
| mo099 | h | Ouvrier professionnel II/OP poseur de systèmes de façades préfabriqués. (main-d'œuvre) | 0.454 | 21.40 | 9.72 |
| % | % | Coûts directs complémentaires | 2 % | 112.29 | 2.25 |
|  |  | Coûts directs |  |  | 114.54 |
