# Garniture de plâtre de construction B1 à vue, sur parement vertical, de jusqu'à 3 m de hauteur, mise en place préalable d'une maille anti-alcalin dans les changements de matériau, avec cornières

- Propriété du fichier: CYPE INGENIEROS, S.A.
- Format: FIEBDC-3/2002
- Devise: EUR
- Coûts indirects: 3.00 %
- Frais généraux: 13.00 %
- Bénéfice: 6.00 %
- TVA: 16.00 %

## R Revêtements

### RP Enduits traditionnels

#### RPG Enduits de plâtre

**RPG010** m² Garniture de plâtre de construction B1 à vue, sur parement vertical, de jusqu'à 3 m de hauteur, mise en place préalable d'une maille anti-alcalin dans les changements de matériau, avec cornières.
Réalisation d'un revêtement continu intérieur en plâtre, à vue, sur le parement vertical, de jusqu'à 3 m de hauteur, de 15 mm d'épaisseur, constitué d'une couche de garniture avec pâtre de plâtre de construction B1, appliqué sur les parements à revêtir, avec guides seulement dans les coins, les recoins et les garnitures de vides et guides intermédiaires pour que leur séparation ne dépasse pas 3 m. Comprend mise en place de cornières en plastique et en métal avec perforations, arrêts avec plinthe, réalisation des arêtes et des recoins, garnitures des vides, mise en place d'une maille en fibre de verre anti-alcalin pour le renforcement des rencontres entre différents matériaux sur 10% de la surface du parement et le montage, le démontage et le retrait des échafaudages.
Inclut: Préparation de l'élément porteur qui va être revêtu. Réalisation des guides. Mise en place de cornières dans les coins et dans les angles sortants. Gâchage du plâtre épais. Extension de la pâtre de plâtre entre les profils porteurs et régularisation du revêtement.
Critère de métré de projet: Surface mesurée du revêtement de sol jusqu'au plafond, selon documentation graphique du Projet, sans déduire les ouvertures inférieures à 4 m² et en déduisant, dans les vides de surface supérieure à 4 m², l'excès sur les 4 m². N'ont pas été décomptés les parements verticaux possédant des armoires encastrées, quelles que soient leurs dimensions.
Critère de mesure de l'ouvrage: On mesurera, à bande courante, la surface réellement exécutée selon les spécifications du Projet, en considérant comme hauteur la distance entre le revêtement de sol et le plafond, sans déduire les vides inférieurs à 4 m² et en déduisant, dans les vides de surface supérieure à 4 m², l'excès sur les 4 m². Les parements possédant des armoires encastrées ne seront pas décomptés quelles que soient leurs dimensions.

| Code | U | Désignation | Quantité | Prix | Montant |
|---|---|---|---|---|---|
| mt28vye020 | m² | Maille en fibre de verre tissée, de 5x5 mm de portée, flexible et imputrescible dans le temps, de 70 g/m² de masse superficielle et 0,40 mm d'épaisseur de fil, pour renforcer les plâtres. (matériau) | 0.105 | 0.76 | 0.08 |
| mt09pye010b | m³ | Pâte de plâtre de construction B1, conformément à NF EN 13279-1. (matériau) | 0.015 | 78.89 | 1.18 |
| mt28vye010 | m | Cornière en plastique et en métal, stable à l'action des sulfates. (matériau) | 0.215 | 0.35 | 0.08 |
| op00tal020 |  | Agitateur. | 1.000 | 0.00 | 0.00 |
| mo019 | h | Compagnon professionnel III/CP2 plâtrier. (main-d'œuvre) | 0.188 | 23.17 | 4.36 |
| mo040 | h | Ouvrier professionnel II/OP plâtrier. (main-d'œuvre) | 0.118 | 20.33 | 2.40 |
| % | % | Coûts directs complémentaires | 2 % | 8.10 | 0.16 |
|  |  | Coûts directs |  |  | 8.26 |
