# Scellage d'un joint de 10 mm de largeur et 20 mm de profondeur

- Propriété du fichier: CYPE INGENIEROS, S.A.
- Format: FIEBDC-3/2002
- Devise: EUR
- Coûts indirects: 3.00 %
- Frais généraux: 13.00 %
- Bénéfice: 6.00 %
- TVA: 16.00 %

## R Revêtements

### RS Sols et pavés

#### RSN Continus en béton

**RSN130** m Scellage d'un joint de 10 mm de largeur et 20 mm de profondeur, avec impression incolore à base de polyuréthane et application de mastic élastomère monocomposant à base de polyuréthane, de couleur gris, dans un revêtement continu en béton.
Réalisation d'un scellage de joint de 10 mm de largeur et 20 mm de profondeur dans un revêtement continu en béton, par application au pinceau d'impression incolore à base de polyuréthane dans les bords du joint et application postérieure au pistolet manuel ou pneumatique, de mastic élastomère monocomposant à base de polyuréthane, de couleur gris, comme matériau de scellage. Comprend le nettoyage et la préparation de l'intérieur du joint.
Inclut: Nettoyage et préparation de l'intérieur du joint. Application de la couche d'apprêt. Application du matériau de scellage.
Critère de métré de projet: Longueur moyenne selon documentation graphique du Projet.
Critère de mesure de l'ouvrage: On mesurera la longueur réellement exécutée selon les spécifications du Projet.

| Code | U | Désignation | Quantité | Prix | Montant |
|---|---|---|---|---|---|
| mt15bas020a | l | Impression incolore à base de polyuréthane, pour améliorer la cohésion des bords du joint à sceller et augmenter l'adhérence avec du mastic scellant. (matériau) | 0.010 | 14.38 | 0.14 |
| mt15bas030aa | U | Cartouche de mastic élastomère monocomposant à base de polyuréthane, de couleur gris, de 600 ml, type F-25 HM conformément à NF EN ISO 11600, très adhérent, avec des propriétés élastiques élevées, résistant au vieillissement et aux rayons UV. (matériau) | 0.167 | 5.49 | 0.92 |
| mo011 | h | Compagnon professionnel III/CP2 construction. (main-d'œuvre) | 0.096 | 23.17 | 2.22 |
| % | % | Coûts directs complémentaires | 2 % | 3.28 | 0.07 |
|  |  | Coûts directs |  |  | 3.35 |
