# Plinthe de calcaire Marbella avec la qualité exigée par la méthode de classement de "LEVANTINA"

- Propriété du fichier: CYPE INGENIEROS, S.A.
- Format: FIEBDC-3/2002
- Devise: EUR
- Coûts indirects: 3.00 %
- Frais généraux: 13.00 %
- Bénéfice: 6.00 %
- TVA: 16.00 %

## R Revêtements

### RS Sols et pavés

#### RSP Pierres naturelles

**RSP024** m Plinthe de calcaire Marbella avec la qualité exigée par la méthode de classement de "LEVANTINA", finition bouchardée, de 7 cm, placée avec adhésif cémenteux amélioré, C2 et jointoyée avec mortier de joints cémenteux, CG1, pour joint minimum (entre 1,5 et 3 mm), avec la même tonalité des pièces.
Fourniture et mise en place de plinthe de calcaire Marbella avec la qualité exigée par la méthode de classement de "LEVANTINA", finition bouchardée, de 7 cm, couleur blanc crémeux; placée avec adhésif cémenteux amélioré, C2 TE, avec glissement réduit et temps ouvert augmenté. Comprend le jointoiement avec mortier de joints cémenteux, CG1, pour joint minimum (entre 1,5 et 3 mm), avec la même tonalité des pièces.
Inclut: Implantation des pièces. Découpe des pièces et réalisation des emboîtements de coins et de recoins. Mise en place de la plinthe. Jointoiement. Nettoyage de la plinthe.
Critère de métré de projet: Longueur moyenne selon documentation graphique du Projet, sans inclure les ouvertures des portes. Le métré par ruptures et recoupes n'a pas été incrémentée 5% de pièces de plus a été considéré dans la décomposition.
Critère de mesure de l'ouvrage: On mesurera la longueur réellement exécutée selon les spécifications du Projet.

| Code | U | Désignation | Quantité | Prix | Montant |
|---|---|---|---|---|---|
| mt18rpl020aaaa | m | Plinthe de calcaire Marbella avec la qualité exigée par la méthode de classement de "LEVANTINA", finition bouchardée, de 7 cm, couleur blanc crémeux, provenant de Zarcilla de Ramos, Murcia (Espagne). (matériau) | 1.050 | 2.33 | 2.45 |
| mt09mcr210 | kg | Adhésif cémenteux amélioré, C2 TE, avec glissement réduit et temps ouvert augmenté, constitué de ciment, granulats sélectionnés, additifs spéciaux et résines, pour la mise en place en couche fine de revêtements en pierre naturelle. (matériau) | 0.560 | 1.15 | 0.64 |
| mt09mcr060c | kg | Mortier de joints cémenteux, CG1, pour joint minimum entre 1,5 et 3 mm, conformément à NF EN 13888. (matériau) | 0.080 | 0.70 | 0.06 |
| op00lij010 |  | Ponceuse-polisseuse. | 1.000 | 0.00 | 0.00 |
| mo060 | h | Ouvrier d'exécution I/OE1 construction. (main-d'œuvre) | 0.225 | 19.73 | 4.44 |
| % | % | Coûts directs complémentaires | 2 % | 7.59 | 0.15 |
|  |  | Coûts directs |  |  | 7.74 |
