# Crochet pour salle de bain, série Tecnik, modèle N608021304 "NOKEN", en acier inoxydable AISI 304, couleur chrome-or

- Propriété du fichier: CYPE INGENIEROS, S.A.
- Format: FIEBDC-3/2002
- Devise: EUR
- Coûts indirects: 3.00 %
- Frais généraux: 13.00 %
- Bénéfice: 6.00 %
- TVA: 19.60 %

## T Équipements techniques

### TB Équipements sanitaires

#### TBA Accessoires

**TBA100** U Crochet pour salle de bain, série Tecnik, modèle N608021304 "NOKEN", en acier inoxydable AISI 304, couleur chrome-or.
Fourniture et mise en place de crochet pour salle de bain, série Tecnik, modèle N608021304 "NOKEN", en acier inoxydable AISI 304, couleur chrome-or, de 58x50 mm, fixé au support avec les fixations fournies par le fabricant. Totalement monté.
Inclut: Implantation et tracé sur le parement de l'emplacement de l'accessoire. Mise en place et fixation des accessoires de support.
Critère de métré de projet: Nombre d'unités prévues, selon documentation graphique du Projet.
Critère de mesure de l'ouvrage: On mesurera le nombre d'unités réellement mises en place selon les spécifications du Projet.

| Code | U | Désignation | Quantité | Prix | Montant |
|---|---|---|---|---|---|
| mt31abn045ah | U | Crochet pour salle de bain, série Tecnik, modèle N608021304 "NOKEN", en acier inoxydable AISI 304, couleur chrome-or, de 58x50 mm. (matériau) | 1.000 | 9.00 | 9.00 |
| op00ato010 |  | Tournevis. | 1.000 | 0.00 | 0.00 |
| op00tal010 |  | Perceuse. | 1.000 | 0.00 | 0.00 |
| mo105 | h | Ouvrier professionnel II/OP plombier. (main-d'œuvre) | 0.282 | 21.53 | 6.07 |
| % | % | Coûts directs complémentaires | 2 % | 15.07 | 0.30 |
|  |  | Coûts directs |  |  | 15.37 |
