# Réseau intérieur d'évacuation pour salle de bain avec dotation pour: lavabo simple, douche, réalisé avec un tube de PVC pour le tout à l'égout

- Propriété du fichier: CYPE INGENIEROS, S.A.
- Format: FIEBDC-3/2002
- Devise: EUR
- Coûts indirects: 3.00 %
- Frais généraux: 13.00 %
- Bénéfice: 6.00 %
- TVA: 20.00 %

## T Équipements techniques

### TQ Installations d'évacuation des eaux usées

#### TQV Dérivations individuelles

**TQV040** U Réseau intérieur d'évacuation pour salle de bain avec dotation pour: lavabo simple, douche, réalisé avec un tube de PVC pour le tout à l'égout.
Fourniture et installation de réseau intérieur d'évacuation pour salle de bain avec dotation pour: lavabo simple, douche, réalisé avec un tube de PVC pour le tout à l'égout auquel sont connectées les évacuations des appareils avec la descente, avec les diamètres nécessaires pour chaque point de service. Comprend le liquide nettoyeur, l'adhésif pour les tubes et les accessoires de PVC, les produits complémentaires pour le montage et la fixation à l'ouvrage, les accessoires et les pièces spéciales.
Inclut: Implantation du parcours de la tuyauterie et de la situation des éléments de fixation. Présentation à sec des tubes. Fixation des produits complémentaires pour le montage et la fixation à l'ouvrage. Montage, connexion et contrôle de son bon fonctionnement.
Critère de métré de projet: Nombre d'unités prévues, selon documentation graphique du Projet.
Critère de mesure de l'ouvrage: On mesurera le nombre d'unités réellement exécutées selon les spécifications du Projet.

| Code | U | Désignation | Quantité | Prix | Montant |
|---|---|---|---|---|---|
| mt36tee010bc | m | Tube en PVC, de 40 mm de diamètre, avec le prix incrémenté de 10% en concept d'accessoires et pièces spéciales. (matériau) | 4.800 | 1.59 | 7.63 |
| mt36tiq012a | l | Liquide nettoyeur pour collage par adhésif de tubes et accessoires en PVC. (matériau) | 0.214 | 14.06 | 3.01 |
| mt36tiq013a | kg | Adhésif pour tubes et accessoires en PVC. (matériau) | 0.107 | 18.62 | 1.99 |
| op00ato010 |  | Tournevis. | 1.000 | 0.00 | 0.00 |
| op00mar010 |  | Marteau. | 1.000 | 0.00 | 0.00 |
| op00tal010 |  | Perceuse. | 1.000 | 0.00 | 0.00 |
| mo008 | h | Compagnon professionnel III/CP2 plombier. (main-d'œuvre) | 5.185 | 24.91 | 129.16 |
| mo107 | h | Ouvrier professionnel II/OP plombier. (main-d'œuvre) | 2.592 | 21.36 | 55.37 |
| % | % | Coûts directs complémentaires | 2 % | 197.16 | 3.94 |
|  |  | Coûts directs |  |  | 201.10 |
