# Terminal de ventilation, pour toiture

- Propriété du fichier: CYPE INGENIEROS, S.A.
- Format: FIEBDC-3/2002
- Devise: EUR
- Coûts indirects: 3.00 %
- Frais généraux: 13.00 %
- Bénéfice: 6.00 %
- TVA: 20.00 %

## T Équipements techniques

### TV Climatisation et ventilation

#### TVM Ventilation mécanique pour logements

**TVM120** U Terminal de ventilation, pour toiture.
Terminal de ventilation, pour toiture, de 1159 mm de longueur, couleur noire, pour conduit de sortie de 125 mm de diamètre.
Inclut: Implantation. Mise en place.
Critère pour le métré: Nombre d'unités prévues, selon documentation graphique du Projet.
Critère pour le mémoire: On mesurera le nombre d'unités réellement exécutées selon les spécifications du Projet.

| Code | U | Désignation | Quantité | Prix | Montant |
|---|---|---|---|---|---|
| mt42wol052a | U | Terminal de ventilation, pour toiture, de 1159 mm de longueur, couleur noire, pour conduit de sortie de 125 mm de diamètre. (matériau) | 1.000 | 116.03 | 116.03 |
| mo005 | h | Compagnon professionnel III/CP2 installateur de climatisation. (main-d'œuvre) | 0.162 | 30.20 | 4.89 |
| mo104 | h | Ouvrier professionnel II/OP installateur de climatisation. (main-d'œuvre) | 0.162 | 25.99 | 4.21 |
| % | % | Frais de chantier des unités d'ouvrage | 2 % | 125.13 | 2.50 |
|  |  | Coûts directs |  |  | 127.63 |
