# Transport des terres avec benne de 3,5 m³, à la décharge spécifiée

- Propriété du fichier: CYPE INGENIEROS, S.A.
- Format: FIEBDC-3/2002
- Devise: EUR
- Coûts indirects: 3.00 %
- Frais généraux: 13.00 %
- Bénéfice: 6.00 %
- TVA: 20.00 %

**DNA010** U Transport des terres avec benne de 3,5 m³, à la décharge spécifiée.
Transport des terres avec benne de 3,5 m³, à la décharge spécifiée. Comprend le service de remise, de location et de récupération de la benne sur le site.
Inclut: Charge de la benne sur le camion. Transport des déchets de construction à la décharge spécifiée.
Critère de métré de projet: Nombre d'unités prévues, selon documentation graphique du Projet.
Critère de mesure de l'ouvrage: On mesurera le nombre d'unités réellement transportées selon les spécifications du Projet.
Critère d'évaluation économique: Le prix comprend le trajet aller, le déchargement et le trajet retour.

| Code | U | Désignation | Quantité | Prix | Montant |
|---|---|---|---|---|---|
| mq04res010ad | U | Charge et échange de container de 3,5 m³, pour la collecte de terres, placé sur chantier à pied de charge, y compris le service de remise et de location. (matériel) | 1.172 | 60.80 | 71.26 |
| % | % | Coûts directs complémentaires | 2 % | 71.26 | 1.43 |
|  |  | Coûts directs |  |  | 72.69 |
