# Rebouchage des joints et mise en place des injecteurs externes dans les murs en maçonnerie

- Propriété du fichier: CYPE Ingenieros S.A.
- Format: FIEBDC-3/2016
- Logiciel: Générateur de prix de la construction. CYPE Ingenieros, S.A.
- Date: 24/09/2024
- Devise: EUR
- Coûts indirects: 3 %
- Frais généraux: 13 %
- Bénéfice: 6 %
- TVA: 20 %

## G Structure et gros oeuvre

### GA Transformations et réparations

#### GAP Réparation de murs en pierre

**GAP040** m Rebouchage des joints et mise en place des injecteurs externes dans les murs en maçonnerie.
Rebouchage des joints dans des murs en maçonnerie avec du mortier de chaux hydratée, afin d'éviter la fuite du lait lors du processus d'injection et de permettre en même temps la fixation des injecteurs externes de 15 à 20 mm de diamètre, mis en place tous les 30 cm, avec le même matériau de rebouchage; réalisé dans des travaux de consolidation des murs en maçonnerie par injections.
Inclut: Rebouchage superficiel des joints. Fixation des injecteurs. Retrait des injecteurs. Suppression du matériau de rebouchage excédant.
Critère pour le métré: Longueur mesurée selon documentation graphique du Projet.
Critère pour le mémoire: On mesurera la longueur réellement exécutée selon les spécifications du Projet.

| Code | U | Désignation | Quantité | Prix | Montant |
|---|---|---|---|---|---|
| mt09reh121 | U | Couvercle injecteur externe. (matériau) | 3 | 0.43 | 1.290 |
| mt09reh122 | U | Injecteur externe. (matériau) | 3 | 1.4 | 4.200 |
| mt09reh220a | kg | Mortier de maçonnerie, composé de chaux hydratée, métakaolin et sable siliceux; type M-5; avec 7,5 N/mm² de résistance à la compression selon NF EN 1015-11; pour utilisation dans des éléments situés à l'intérieur des constructions, soumis à des réquisitions structurales selon NF EN 998-2. (matériau) | 5 | 1.56 | 7.800 |
| mo020 | h | Compagnon professionnel III/CP2 construction. (main-d'œuvre) | 0.493 | 29.25 | 14.420 |
| mo112 | h | Ouvrier d'exécution I/OE2 construction. (main-d'œuvre) | 0.554 | 25.31 | 14.022 |
| % | % | Frais de chantier des unités d'ouvrage | 2 % | 41.732 | 0.835 |
|  |  | Coûts directs |  |  | 42.567 |

Déchets:
- pose: mt09reh220a; facteur de déchet 0.065667

## Ressources

**mt09reh220a** kg Mortier de maçonnerie
Données techniques: Coût énergétique 2.251 MJ; Émission de CO2 0.184 kg; Code CED 17 09 04; Masse de l'élément 1 kg; Volume 0.000667 m3
Déchets:
- emballage: re170203 Plastique. (composant de déchet); quantité 0.003 kg; Code CED 17 02 03; Masse de l'élément 1 kg; Volume 0.001667 m3
