# Incorporation de jalousie à lames en acier galvanisé

- Propriété du fichier: CYPE Ingenieros S.A.
- Format: FIEBDC-3/2016
- Logiciel: Générateur de prix de la construction. CYPE Ingenieros, S.A.
- Date: 25/09/2024
- Devise: EUR
- Coûts indirects: 3 %
- Frais généraux: 13 %
- Bénéfice: 6 %
- TVA: 20 %

## R Rénovation énergétique

### RB Baies

#### RBJ Protection solaire: jalousies

**RBJ010** m² Incorporation de jalousie à lames en acier galvanisé.
Rénovation énergétique des bâtiments via l'incorporation de jalousie fixe constituée de lames verticales orientables emboîtées, en acier galvanisé de 0,6 mm d'épaisseur, finition peinte au four de couleur à choisir, de 200 à 250 mm de largeur, avec joues en nylon de résistance élevée et pivots en aluminium de 8 mm de diamètre minimal, hébergés dans le cadre en aluminium extrudé de composition 6063 avec traitement thermique T5, avec actionnement manuel. Comprend les éléments de fixation pour montage en position verticale sur surface support en maçonnerie.
Inclut: Implantation. Présentation et nivellement. Résolution des unions du cadre aux parements. Montage des éléments complémentaires.
Critère pour le métré: Surface mesurée selon documentation graphique du Projet, en déduisant les ouvertures de surface supérieure à 3 m².
Critère pour le mémoire: On mesurera la surface réellement exécutée selon les spécifications du Projet, en déduisant les ouvertures de surface supérieure à 3 m².

| Code | U | Désignation | Quantité | Prix | Montant |
|---|---|---|---|---|---|
| mt26aaa033a | U | Ancrage mécanique avec cheville en nylon et vis en acier galvanisé, à tête fraisée. (matériau) | 4 | 0.29 | 1.160 |
| mt26btr040a | m² | Jalousie fixe constituée de lames verticales orientables emboîtées, en acier galvanisé de 0,6 mm d'épaisseur, finition peinte au four de couleur à choisir, de 200 à 250 mm de largeur, avec joues en nylon de résistance élevée et pivots en aluminium de 8 mm de diamètre minimal, hébergés dans le cadre en aluminium extrudé de composition 6063 avec traitement thermique T5, avec actionnement manuel. (matériau) | 1 | 156 | 156.000 |
| mo018 | h | Compagnon professionnel III/CP2 menuisier PVC et métal. (main-d'œuvre) | 0.346 | 29.71 | 10.280 |
| mo059 | h | Ouvrier professionnel II/OP menuisier PVC et métal. (main-d'œuvre) | 0.346 | 26.1 | 9.031 |
| % | % | Frais de chantier des unités d'ouvrage | 2 % | 176.471 | 3.529 |
|  |  | Coûts directs |  |  | 180.000 |

Déchets:
- pose: mt26aaa033a Ancrage mécanique avec cheville en nylon et vis en acier galvanisé, à tête fraisée; facteur de déchet 0.00430435

## Ressources

**mt26aaa033a** U Ancrage mécanique avec cheville en nylon et vis en acier galvanisé, à tête fraisée
Données techniques: Coût énergétique 1.599 MJ; Émission de CO2 0.133 kg; Code CED 17 04 05; Masse de l'élément 0.046 kg; Volume 0.000022 m3
Déchets:
- emballage: re150101 Emballages en papier et en carton. (composant de déchet); quantité 0.001 kg; Code CED 15 01 01; Masse de l'élément 1 kg; Volume 0.001333 m3
