# Claustra maçonné de clôture, sur un mur

- Propriété du fichier: CYPE INGENIEROS, S.A.
- Format: FIEBDC-3/2002
- Devise: EUR
- Coûts indirects: 3.00 %
- Frais généraux: 13.00 %
- Bénéfice: 6.00 %
- TVA: 20.00 %

## A VRD et aménagements extérieurs

### AL Clôtures et divisions

#### ALL Claustras

**ALL010** m² Claustra maçonné de clôture, sur un mur.
Clôture constituée de claustra maçonné de pièces type claustre en céramique, couleur rouge, finition mat, de 20x20x7 cm, pose avec du mortier de ciment, industriel, M-5, sur un mur en maçonnerie ou en béton.
Critère d'évaluation économique: Le prix ne comprend pas le mur.
Inclut: Implantation des parois extérieures à réaliser. Mise en place et à l'aplomb des mires de référence. Tendu des cordeaux entre les mires. Mise en place des plombs fixes dans les arêtes. Mise en place des pièces. Repassage des joints et nettoyage du parement.
Critère pour le métré: Surface mesurée selon documentation graphique du Projet.
Critère pour le mémoire: On mesurera la surface réellement exécutée selon les spécifications du Projet.

| Code | U | Désignation | Quantité | Prix | Montant |
|---|---|---|---|---|---|
| mt08aaa010a | m³ | Eau. (matériau) | 0.006 | 1.50 | 0.01 |
| mt09mif010ca | t | Mortier industriel pour maçonnerie, de ciment, couleur grise, catégorie M-5 (résistance à la compression 5 N/mm²), fourni en sacs, selon NF EN 998-2. (matériau) | 0.013 | 53.48 | 0.70 |
| mt20cec030a | U | Pièce type claustre en céramique, couleur rouge, finition mat, de 20x20x7 cm. (matériau) | 23.000 | 0.83 | 19.09 |
| op00amo010 |  | Rectifieuse ou scie radiale. | 1.000 | 0.00 | 0.00 |
| mo041 | h | Compagnon professionnel III/CP2 VRD espaces publics. (main-d'œuvre) | 0.450 | 30.66 | 13.80 |
| mo087 | h | Ouvrier professionnel II/OP VRD espaces publics. (main-d'œuvre) | 0.485 | 27.27 | 13.23 |
| % | % | Frais de chantier des unités d'ouvrage | 2 % | 46.83 | 0.94 |
|  |  | Coûts directs |  |  | 47.77 |
