# Film occultant, sur vitrage intérieur

- Propriété du fichier: CYPE INGENIEROS, S.A.
- Format: FIEBDC-3/2002
- Devise: EUR
- Coûts indirects: 3.00 %
- Frais généraux: 13.00 %
- Bénéfice: 6.00 %
- TVA: 20.00 %

## E Enveloppe et finition extérieure

### EV Vitrages

#### EVF Films pour vitres

**EVF030** m² Film occultant, sur vitrage intérieur.
Film adhésif en polyester, avec des bandes horizontales couleur blanche finition satinée, de 10 mm avec une séparation de 4 mm, degré d’occultation moyen, de 40 microns d'épaisseur, 1,52 m de largeur et 25 m de longueur, non inflammable, appliqué sur la face intérieure du vitrage à l'intérieur de façade. Comprend la solution savonneuse, pour le nettoyage de la surface du vitrage et la mise en place des films adhésifs.
Inclut: Nettoyage de la surface du verre. Humectage, par arrosage, des surfaces à adhérer. Application et extension de la membrane, par pression avec une raclette. Nettoyage et séchage de la surface.
Critère pour le métré: Surface mesurée selon documentation graphique du Projet.
Critère pour le mémoire: On mesurera la surface réellement exécutée selon les spécifications du Projet.

| Code | U | Désignation | Quantité | Prix | Montant |
|---|---|---|---|---|---|
| mt21lmc030a | l | Liquide nettoyeur à base de solution savonneuse à 6% de teneur en eau, à appliquer avec un pulvérisateur, pour le nettoyage de la surface du vitrage et la mise en place des films adhésifs. (matériau) | 0.150 | 0.23 | 0.03 |
| mt21lmc040h | m² | Film adhésif en polyester, avec des bandes horizontales couleur blanche finition satinée, de 10 mm avec une séparation de 4 mm, degré d’occultation moyen, de 40 microns d'épaisseur, 1,52 m de largeur et 25 m de longueur, non inflammable, pour application sur la face intérieure du vitrage à l'intérieur. (matériau) | 1.050 | 7.71 | 8.10 |
| op00pul010 |  | Sac à dos pulvérisateur. | 1.000 | 0.00 | 0.00 |
| mo055 | h | Compagnon professionnel III/CP2 vitrier. (main-d'œuvre) | 0.080 | 29.16 | 2.33 |
| mo110 | h | Ouvrier professionnel II/OP vitrier. (main-d'œuvre) | 0.080 | 28.06 | 2.24 |
| % | % | Frais de chantier des unités d'ouvrage | 2 % | 12.70 | 0.25 |
|  |  | Coûts directs |  |  | 12.95 |
