# Porte vitrée battante en verre trempé

- Propriété du fichier: CYPE INGENIEROS, S.A.
- Format: FIEBDC-3/2002
- Devise: EUR
- Coûts indirects: 3.00 %
- Frais généraux: 13.00 %
- Bénéfice: 6.00 %
- TVA: 20.00 %

## E Enveloppe et finition extérieure

### EV Vitrages

#### EVP Portes vitrées

**EVP010** U Porte vitrée battante en verre trempé.
Porte vitrée battante en verre trempé incolore, de 2090x796 mm et de 10 mm d'épaisseur, classement des prestations 1C1. Comprend le kit de ferrures, en acier inoxydable AISI 304.
Inclut: Mise en place des ferrures. Mise en place de la porte. Signalisation des vantaux.
Critère pour le métré: Nombre d'unités prévues, selon documentation graphique du Projet.
Critère pour le mémoire: On mesurera le nombre d'unités réellement exécutées selon les spécifications du Projet.

| Code | U | Désignation | Quantité | Prix | Montant |
|---|---|---|---|---|---|
| mt21vtp030a | U | Porte vitrée battante en verre trempé incolore, de 2090x796 mm et de 10 mm d'épaisseur, classement des prestations 1C1. (matériau) | 1.000 | 82.94 | 82.94 |
| mt21vts050 | U | Kit de ferrures en acier inoxydable AISI 304, constitué de pentures et de gonds. (matériau) | 1.000 | 61.89 | 61.89 |
| mo055 | h | Compagnon professionnel III/CP2 vitrier. (main-d'œuvre) | 7.800 | 30.57 | 238.45 |
| % | % | Frais de chantier des unités d'ouvrage | 2 % | 383.28 | 7.67 |
|  |  | Coûts directs |  |  | 390.95 |
