# Peinture pour usage alimentaire

- Propriété du fichier: CYPE INGENIEROS, S.A.
- Format: FIEBDC-3/2002
- Devise: EUR
- Coûts indirects: 3.00 %
- Frais généraux: 13.00 %
- Bénéfice: 6.00 %
- TVA: 20.00 %

## F Aménagements et finitions

### FP Peintures

#### FPA Peintures alimentaires

**FPA010** m² Peinture pour usage alimentaire.
Application manuelle de deux couches de revêtement imperméabilisant bicomposant, couleur jaune, à base de résines époxy et polyamide, sans amines aromatiques, (rendement: 0,3 kg/m² par couche), nettoyage et préparation de la surface à peindre, par projection à sec d'un jet de particules de matériau abrasif, jusqu'à atteindre un degré de préparation Sa2 selon NF EN ISO 8501-1, en obtenant une rugosité minimale de 50 microns, sur des surfaces intérieures de citernes ou de silos en acier pour un usage alimentaire.
Inclut: Nettoyage et préparation de la surface support. Préparation du mélange. Application de deux couches de finition. Retrait et stockage du matériau projeté et des restes générés. Chargement du matériau projeté et des restes générés dans le camion ou la benne.
Critère pour le métré: Surface mesurée selon documentation graphique du Projet, avec le même critère que le support de base.
Critère pour le mémoire: On mesurera la surface réellement exécutée selon les spécifications du Projet, avec le même critère que le support de base.

| Code | U | Désignation | Quantité | Prix | Montant |
|---|---|---|---|---|---|
| mt08lim010a | kg | Abrasif pour le nettoyage par jet ou à pression, constitué de particules de silicate d'aluminium. (matériau) | 2.625 | 0.25 | 0.66 |
| mt15bas290bd | kg | Revêtement imperméabilisant bicomposant, couleur jaune, à base de résines époxy et polyamide, sans amines aromatiques, avec certificat d'aptitude sanitaire (CAS) pour être en contact avec des denrées alimentaires. (matériau) | 0.600 | 33.94 | 20.36 |
| mq08lch010 | h | Équipement de jet de sable à pression. (matériel) | 0.260 | 3.20 | 0.83 |
| mq08gel010k | h | Groupe électrogène insonorisé, triphasé, de 45 kVA de puissance. (matériel) | 0.260 | 5.38 | 1.40 |
| op00tal020 |  | Malaxeur électrique. | 1.000 | 0.00 | 0.00 |
| mo038 | h | Compagnon professionnel III/CP2 peintre. (main-d'œuvre) | 0.150 | 29.25 | 4.39 |
| mo076 | h | Ouvrier professionnel II/OP peintre. (main-d'œuvre) | 0.150 | 26.02 | 3.90 |
| mo112 | h | Ouvrier d'exécution I/OE2 construction. (main-d'œuvre) | 0.260 | 25.31 | 6.58 |
| mo113 | h | Ouvrier d'exécution I/OE1 construction. (main-d'œuvre) | 0.260 | 24.51 | 6.37 |
| % | % | Frais de chantier des unités d'ouvrage | 2 % | 44.49 | 0.89 |
|  |  | Coûts directs |  |  | 45.38 |
