# Protection de coins, en mousse de polyuréthane de haute densité, pour extérieur

- Propriété du fichier: CYPE INGENIEROS, S.A.
- Format: FIEBDC-3/2002
- Devise: EUR
- Coûts indirects: 3.00 %
- Frais généraux: 13.00 %
- Bénéfice: 6.00 %
- TVA: 20.00 %

## F Aménagements et finitions

### FR Protections

#### FRC Protections de coins

**FRC030** U Protection de coins, en mousse de polyuréthane de haute densité, pour extérieur.
Protection de coins à 90°, en mousse de polyuréthane de haute densité, pour extérieur, avec ailes de 90x90 mm, 10 mm d'épaisseur et 1200 mm de longueur, avec recouvrement de PVC, couleur à choisir, et ailes renforcées à ses extrémités. Mise en place: avec des vis et des chevilles.
Inclut: Nettoyage et préparation de la surface. Implantation. Mise en place de la protection.
Critère pour le métré: Nombre d'unités prévues, selon documentation graphique du Projet.
Critère pour le mémoire: On mesurera le nombre d'unités réellement mises en place selon les spécifications du Projet.

| Code | U | Désignation | Quantité | Prix | Montant |
|---|---|---|---|---|---|
| mt53pdi036a | U | Protection de coins à 90°, en mousse de polyuréthane de haute densité, pour extérieur, avec ailes de 90x90 mm, 10 mm d'épaisseur et 1200 mm de longueur, avec recouvrement de PVC, couleur à choisir, repoussant l'eau et ailes renforcées à ses extrémités, avec trous à visser à la surface support. (matériau) | 1.000 | 30.08 | 30.08 |
| mt26aaa240da | U | Cheville en nylon avec vis à tête fraisée, en acier inoxydable AISI 304, de 6 mm de diamètre et 35 mm de longueur. (matériau) | 3.000 | 0.24 | 0.72 |
| op00ato010 |  | Tournevis. | 1.000 | 0.00 | 0.00 |
| mo011 | h | Compagnon professionnel III/CP2 monteur. (main-d'œuvre) | 0.050 | 30.20 | 1.51 |
| mo080 | h | Ouvrier professionnel II/OP monteur. (main-d'œuvre) | 0.050 | 26.02 | 1.30 |
| % | % | Frais de chantier des unités d'ouvrage | 2 % | 33.61 | 0.67 |
|  |  | Coûts directs |  |  | 34.28 |
