# Joint de construction dans un revêtement de sol continu en béton, avec un profilé pré-assemblé

- Propriété du fichier: CYPE INGENIEROS, S.A.
- Format: FIEBDC-3/2002
- Devise: EUR
- Coûts indirects: 3.00 %
- Frais généraux: 13.00 %
- Bénéfice: 6.00 %
- TVA: 20.00 %

## F Aménagements et finitions

### FS Revêtements de sols

#### FSM Béton et mortier

**FSM140** m Joint de construction dans un revêtement de sol continu en béton, avec un profilé pré-assemblé.
Joint de construction jusqu'à 225 mm d'épaisseur, dans un revêtement de sol continu en béton, avec profilé en acier galvanisé, de 185 mm de hauteur. Comprend les pieds d'ancrage et les éléments de fixation.
Inclut: Implantation du joint. Coupe et mise en place du profilé dans l'élément à bétonner. Réalisation des assemblages entre profilés. Résolution des liaisons. Fixation et ajustement des profilés.
Critère pour le métré: Longueur mesurée selon documentation graphique du Projet.
Critère pour le mémoire: On mesurera la longueur réellement exécutée selon les spécifications du Projet.

| Code | U | Désignation | Quantité | Prix | Montant |
|---|---|---|---|---|---|
| mt18wwe010c | m | Profilé en acier galvanisé, de 185 mm de hauteur, pour la réalisation de joints dans un revêtement continu en béton, jusqu'à 225 mm d'épaisseur; avec pieds d'ancrage et éléments de fixation. (matériau) | 1.050 | 30.56 | 32.09 |
| mo020 | h | Compagnon professionnel III/CP2 construction. (main-d'œuvre) | 0.050 | 29.25 | 1.46 |
| mo113 | h | Ouvrier d'exécution I/OE1 construction. (main-d'œuvre) | 0.050 | 24.51 | 1.23 |
| % | % | Frais de chantier des unités d'ouvrage | 2 % | 34.78 | 0.70 |
|  |  | Coûts directs |  |  | 35.48 |
