# Table à langer

- Propriété du fichier: CYPE INGENIEROS, S.A.
- Format: FIEBDC-3/2002
- Devise: EUR
- Coûts indirects: 3.00 %
- Frais généraux: 13.00 %
- Bénéfice: 6.00 %
- TVA: 20.00 %

## T Équipements techniques

### TB Équipements sanitaires

#### TBM Tables à langer

**TBM010** U Table à langer.
Fourniture et montage adossé à la paroi de table à langer horizontal, en acier inoxydable AISI 304 et polyéthylène de faible densité microtexturé avec absence de points de friction, de 648x940 mm, 550 mm (ouvert) / 103 mm (fermé) de fond, poids maximum supporté 225 kg, avec distributeur de serviettes, fentes latérales pour accrocher les sacs, courroie de sécurité et fermeture pneumatique. Comprend les éléments de fixation.
Inclut: Implantation et tracé sur le parement de l'emplacement de l'accessoire. Mise en place, nivellement et fixation des éléments de support. Vissage de la table à langer aux éléments du support mural.
Critère pour le métré: Nombre d'unités prévues, selon documentation graphique du Projet.
Critère pour le mémoire: On mesurera le nombre d'unités réellement mises en place selon les spécifications du Projet.

| Code | U | Désignation | Quantité | Prix | Montant |
|---|---|---|---|---|---|
| mt31cpa020a | U | Table à langer horizontal, en acier inoxydable AISI 304 et polyéthylène de faible densité microtexturé avec absence de points de friction, de 648x940 mm, 550 mm (ouvert) / 103 mm (fermé) de fond, poids maximum supporté 225 kg, avec distributeur de serviettes, fentes latérales pour accrocher les sacs, courroie de sécurité et fermeture pneumatique, à adosser à la paroi. (matériau) | 1.000 | 2586.68 | 2586.68 |
| op00ato010 |  | Tournevis. | 1.000 | 0.00 | 0.00 |
| op00tal010 |  | Perceuse. | 1.000 | 0.00 | 0.00 |
| mo107 | h | Ouvrier professionnel II/OP plombier. (main-d'œuvre) | 0.200 | 25.99 | 5.20 |
| % | % | Frais de chantier des unités d'ouvrage | 2 % | 2591.88 | 51.84 |
|  |  | Coûts directs |  |  | 2643.72 |
