# Démontage d'une prise d'alimentation en façade, de colonne sèche

- Propriété du fichier: CYPE INGENIEROS, S.A.
- Format: FIEBDC-3/2002
- Devise: EUR
- Coûts indirects: 3.00 %
- Frais généraux: 13.00 %
- Bénéfice: 6.00 %
- TVA: 20.00 %

## T Équipements techniques

### TI Protections contre les incendies

#### TID Dépose

**TID040** U Démontage d'une prise d'alimentation en façade, de colonne sèche.
Démontage d'une prise d'alimentation de colonne sèche avec coffre, cadre et porte, située en façade de bâtiment, avec des moyens manuels et récupération du matériau pour sa localisation postérieure à un autre emplacement, l'ordre d'exécution du processus étant inverse à celui de son installation, sans détériorer les éléments constructifs auxquels elle est fixée, et chargement manuel dans le camion ou la benne.
Inclut: Démontage de l'élément. Obturation des conduites connectées à l'élément. Classement et étiquetage. Stockage des matériaux à réutiliser. Chargement manuel du matériau à réutiliser sur le camion. Retrait et entassement des restes de travaux. Nettoyage des restes d'ouvrage. Chargement manuel des restes de travaux dans le camion ou la benne.
Critère pour le métré: Nombre d'unités prévues, selon documentation graphique du Projet.
Critère pour le mémoire: On mesurera le nombre d'unités réellement démontées selon les spécifications du Projet.

| Code | U | Désignation | Quantité | Prix | Montant |
|---|---|---|---|---|---|
| mo008 | h | Compagnon professionnel III/CP2 plombier. (main-d'œuvre) | 1.224 | 30.20 | 36.96 |
| mo107 | h | Ouvrier professionnel II/OP plombier. (main-d'œuvre) | 1.224 | 25.99 | 31.81 |
| % | % | Frais de chantier des unités d'ouvrage | 2 % | 68.77 | 1.38 |
|  |  | Coûts directs |  |  | 70.15 |
