# Programmateur

- Propriété du fichier: CYPE Ingenieros S.A.
- Format: FIEBDC-3/2016
- Logiciel: Générateur de prix de la construction. CYPE Ingenieros, S.A.
- Date: 12/06/2024
- Devise: EUR
- Coûts indirects: 3 %
- Frais généraux: 13 %
- Bénéfice: 6 %
- TVA: 20 %

## A VRD et aménagements extérieurs

### AV Espaces verts et mobilier urbain

#### AVA Arrosage

**AVA110** U Programmateur.
Programmateur électronique pour arrosage automatique, pour 12 stations, avec 2 programmes et 2 démarrages journaliers par programme, alimentation par transformateur 230/24 V interne, avec mise en place murale en intérieur. Comprend la programmation. Totalement monté et connecté.
Inclut: Installation sur la surface de la paroi. Connexion électrique avec les électrovannes. Connexion électrique avec le transformateur. Programmation.
Critère pour le métré: Nombre d'unités prévues, selon documentation graphique du Projet.
Critère pour le mémoire: On mesurera le nombre d'unités réellement exécutées selon les spécifications du Projet.

| Code | U | Désignation | Quantité | Prix | Montant |
|---|---|---|---|---|---|
| mt48pro020e | U | Programmateur électronique pour arrosage automatique, pour 12 stations, avec 2 programmes et 2 démarrages journaliers par programme, alimentation par transformateur 230/24 V interne, avec mise en place murale en intérieur. (matériau) | 1 | 236.74 | 236.740 |
| mo003 | h | Compagnon professionnel III/CP2 électricien. (main-d'œuvre) | 1.714 | 30.2 | 51.763 |
| mo102 | h | Ouvrier professionnel II/OP électricien. (main-d'œuvre) | 1.714 | 25.99 | 44.547 |
| % | % | Frais de chantier des unités d'ouvrage | 2 % | 333.050 | 6.661 |
|  |  | Coûts directs |  |  | 339.711 |
