# Moustiquaire

- Propriété du fichier: CYPE Ingenieros S.A.
- Format: FIEBDC-3/2016
- Logiciel: Générateur de prix de la construction. CYPE Ingenieros, S.A.
- Date: 25/10/2024
- Devise: EUR
- Coûts indirects: 3 %
- Frais généraux: 13 %
- Bénéfice: 6 %
- TVA: 20 %

## E Enveloppe et finition extérieure

### EM Menuiseries extérieures

#### EMM Moustiquaires

**EMM010** U Moustiquaire.
Moustiquaire fixe de 500 mm de largeur et 800 mm de hauteur, constituée de cadre de profilés en aluminium laqué, toile de fils en polyester, accessoires et compléments, placée avec des fixations mécaniques sur la face extérieure de la menuiserie. Comprend le scellement périmétrique des joints au moyen d'un cordon de silicone neutre.
Inclut: Implantation. Ancrage au parement des élément de fixation. Montage de la moustiquaire et des accessoires. Scellement des joints périphériques.
Critère pour le métré: Nombre d'unités prévues, selon documentation graphique du Projet.
Critère pour le mémoire: On mesurera le nombre d'unités réellement exécutées selon les spécifications du Projet.

| Code | U | Désignation | Quantité | Prix | Montant |
|---|---|---|---|---|---|
| mt25mos010a | m² | Moustiquaire fixe constituée de cadre de profilés en aluminium laqué, toile de fils en polyester, accessoires et compléments. (matériau) | 0.4 | 42.8 | 17.120 |
| mt15sja100 | U | Cartouche de mastic de silicone neutre. (matériau) | 0.13 | 3.13 | 0.407 |
| mo011 | h | Compagnon professionnel III/CP2 monteur. (main-d'œuvre) | 0.16 | 30.2 | 4.832 |
| % | % | Frais de chantier des unités d'ouvrage | 2 % | 22.359 | 0.447 |
|  |  | Coûts directs |  |  | 22.806 |

Déchets:
- pose: mt15sja100 Cartouche de mastic de silicone neutre; facteur de déchet 0.06

## Ressources

**mt15sja100** U Cartouche de mastic de silicone neutre
Données techniques: Coût énergétique 87.088 MJ; Émission de CO2 3.667 kg; Code CED 17 09 04; Masse de l'élément 0.45 kg; Volume 0.0003 m3
Déchets:
- emballage: re170203 Plastique. (composant de déchet); quantité 0.1 kg; Code CED 17 02 03; Masse de l'élément 1 kg; Volume 0.001667 m3
