# Cloison de plaques d'argile

- Propriété du fichier: CYPE Ingenieros S.A.
- Format: FIEBDC-3/2016
- Logiciel: Générateur de prix de la construction. CYPE Ingenieros, S.A.
- Date: 25/10/2024
- Devise: EUR
- Coûts indirects: 3 %
- Frais généraux: 13 %
- Bénéfice: 6 %
- TVA: 20 %

## F Aménagements et finitions

### FC Cloisons

#### FCA Plaques d'argile sur ossature métallique

**FCA010** m² Cloison de plaques d'argile.
Cloison simple peau à simple ossature en plaques d'argile (20+50+20)/400 (50) (2 standard), de 70 mm d'épaisseur totale, constituée d'une ossature simple de profilés en tôle d'acier galvanisé de 50 mm de largeur, à base de montants (éléments verticaux) séparés de 400 mm, avec disposition normale "N" et de rails (éléments horizontaux), à laquelle deux plaques au total sont vissées (une plaque type standard dans chaque parement, de 20 mm d'épaisseur chaque plaque). Comprend la bande acoustique; les fixations pour l'ancrage des rails et des montants métalliques; la visserie pour la fixation des plaques; le filet en fibres de jute et le mortier naturel d'argile sans additifs, pour régularisation des surfaces.
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints. Préparation du mortier. Application du mortier.
Critère pour le métré: Surface mesurée selon documentation graphique du Projet, sans dupliquer les coins ni les rencontres.
Critère pour le mémoire: On mesurera la surface réellement exécutée selon les spécifications du Projet, sans dupliquer les coins ni les rencontres.

| Code | U | Désignation | Quantité | Prix | Montant |
|---|---|---|---|---|---|
| mt12psg041b | m | Bande autoadhésive désolidarisante en mousse de polyuréthane à cellules fermées, de 3,2 mm d'épaisseur et 50 mm de largeur, résistance thermique 0,10 m²K/W, conductivité thermique 0,032 W/(mK). (matériau) | 0.8 | 0.24 | 0.192 |
| mt12psg070i | m | Rail de profilé en acier galvanisé de 50 mm de largeur, selon NF DTU 25.41 P1-2 et NF EN 14195. (matériau) | 0.8 | 2.71 | 2.168 |
| mt12psg060i | m | Montant en profilé en acier galvanisé de 50 mm de largeur, selon NF DTU 25.41 P1-2 et NF EN 14195. (matériau) | 3 | 3.22 | 9.660 |
| mt12psg220 | U | Fixation composée d'une cheville et d'une vis 5x27. (matériau) | 2 | 0.06 | 0.120 |
| mt12ply010a | m² | Plaque d'argile avec fibres végétales, de 20 mm d'épaisseur, 600 mm de largeur et 1200 mm de longueur, renforcée avec maille en jute sur les deux faces, Euroclasse A2-s1, d0 de réaction au feu, selon NF EN 13501-1, avec accessoires de fixation. (matériau) | 2.04 | 26.77 | 54.611 |
| mt12psg081d | U | Vis autoforeuse 3,5x35 mm. (matériau) | 36 | 0.01 | 0.360 |
| mt28mca005a | m² | Filet en fibres de jute apprêté avec de l'amidon de maïs, de 135 g/m² de masse surfacique. (matériau) | 0.26 | 2.57 | 0.668 |
| mt28mca015a | kg | Mortier naturel d'argile sans additifs, composé de granulats sélectionnés avec granulométrie allant jusqu'à 3 mm de diamètre, densité 1800 kg/m³, résistance à la compression 1,9 N/mm², fourni en sacs, pour régularisation des surfaces. (matériau) | 8.4 | 0.19 | 1.596 |
| mo053 | h | Compagnon professionnel III/CP2 plaquiste. (main-d'œuvre) | 0.296 | 30.2 | 8.939 |
| mo100 | h | Ouvrier professionnel II/OP plaquiste. (main-d'œuvre) | 0.296 | 26.02 | 7.702 |
| % | % | Frais de chantier des unités d'ouvrage | 2 % | 86.016 | 1.720 |
|  |  | Coûts directs |  |  | 87.736 |

Déchets:
- pose: mt12psg041b; facteur de déchet 0.06
- pose: mt12psg070i Rail de profilé en acier galvanisé de 50 mm de largeur, selon NF DTU 25.41 P1-2 et NF EN 14195; facteur de déchet 0.0132164
- pose: mt12psg060i Montant en profilé en acier galvanisé de 50 mm de largeur, selon NF DTU 25.41 P1-2 et NF EN 14195; facteur de déchet 0.0111754
- pose: mt12psg081d Vis autoforeuse 3,5x35 mm; facteur de déchet 0.00526316
- pose: mt28mca005a Filet en fibres de jute apprêté avec de l'amidon de maïs, de 135 g/m² de masse surfacique; facteur de déchet 0.013
- pose: mt28mca015a; facteur de déchet 0.0198

## Ressources

**mt12psg041b** m Bande autoadhésive désolidarisante en mousse de polyuréthane à cellules fermées
Données techniques: Coût énergétique 1.712 MJ; Émission de CO2 0.083 kg; Code CED 17 06 04; Masse de l'élément 0.0112 kg; Volume 0.000019 m3
Déchets:
- emballage: re170203 Plastique. (composant de déchet); quantité 0.001 kg; Code CED 17 02 03; Masse de l'élément 1 kg; Volume 0.001667 m3

**mt12psg070i** m Rail de profilé en acier galvanisé de 50 mm de largeur, selon NF DTU 25.41 P1-2 et NF EN 14195
Données techniques: Coût énergétique 81.478 MJ; Émission de CO2 2.501 kg; Code CED 17 04 05; Masse de l'élément 0.61 kg; Volume 0.00029 m3
Déchets:
- emballage: re170203 Plastique; quantité 0.006 kg

**mt12psg060i** m Montant en profilé en acier galvanisé de 50 mm de largeur, selon NF DTU 25.41 P1-2 et NF EN 14195
Données techniques: Coût énergétique 81.522 MJ; Émission de CO2 2.503 kg; Code CED 17 04 05; Masse de l'élément 0.61 kg; Volume 0.00029 m3
Déchets:
- emballage: re170203 Plastique; quantité 0.007 kg

**mt12psg081d** U Vis autoforeuse 3,5x35 mm
Données techniques: Coût énergétique 0.019 MJ; Émission de CO2 0.002 kg; Code CED 17 04 05; Masse de l'élément 0.0019 kg
Déchets:
- emballage: re150101 Emballages en papier et en carton. (composant de déchet); quantité 0.001 kg; Code CED 15 01 01; Masse de l'élément 1 kg; Volume 0.001333 m3

**mt28mca005a** m² Filet en fibres de jute apprêté avec de l'amidon de maïs, de 135 g/m² de masse surfacique
Données techniques: Coût énergétique 3.389 MJ; Émission de CO2 -0.232 kg; Code CED 20 02 01; Masse de l'élément 0.135 kg; Volume 0.00009 m3

**mt28mca015a** kg Mortier naturel d'argile sans additifs
Données techniques: Coût énergétique 0.345 MJ; Émission de CO2 0.028 kg; Code CED 17 01 01; Masse de l'élément 1 kg; Volume 0.000667 m3
Déchets:
- emballage: re150101 Emballages en papier et en carton; quantité 0.009 kg
